# Angebotsaufforderung (GAEB 90, DA83)
Währung: EUR
Auftraggeber: Amt für Straßen und Verkehr

## Sanierung von Fahrbahndeckschichten klei
Datum: 10.06.26

### Bereich 1 Verkehrsicherung

*Hinweis*
s. Baubeschreibung Pkt 1.1.1.3
Hier Punkte 1 bis 7
"Einweisung bis Abstimmungsgespräch
"Verkehrszeichenpläne
(Entwurfsplanung)"

#### Abschnitt 1.1 Abstimmung, Verkehrsbehördliche Anordnung

**1.1.10 Pkt 1. Einweisung**
Pkt 1. Einweisung
Teilnahme mind. des Bauleiters des AN und des
Bauleiters des AN-VS bzw. des Subunternehmers VS an der
vom AG einbestellten Einweisungsbesprechung in der
Örtlichkeit.
Dauer der Einweisung bis 3,0 Stunden.
Abrechnung: 1x Besprechung bis 3 Stunden = 1 St.
Menge: 12,000 St

**1.1.20 Pkt 2. Erstellung des Vermerks "Einweisung"**
Pkt 2. Erstellung des Vermerks "Einweisung".
Innerhalb einer Woche dem AG zur Prüfung,
Korrektur bzw. Ergänzung vorlegen.
Mindestumfang und -inhalt s. Baubeschreibung.
In bearbeitbarem Format (Microsoft Word-Dokument).
Die Korrekturen bzw. die Ergänzungen des AG
sind innerhalb von 2 Tagenin in den Vermerk
einzuarbeiten
und dem AG vorzulegen.
Abrechnung:
1x vom AG anerkannte Einweisungsvermerk = 1 St.
Menge: 12,000 St

**1.1.30 Pkt 3. Vorplanung**
Pkt 3. Vorplanung
Unmittelbar nach Freigabe des Vermerks "Einweisung"
ist die konzeptionelle Vorplanung der Verkehrssicherung
und -führung, ggf. mit Umleitung vom AN-VS
auszuarbeiten und dem AG volegen.
Vorabstimmung mit
- BSAG
- ASV, Ref. 31 (LSA)
- Feuerwehr
- AdB / AM
Angabe der prognostizierten Bauzeiten.
Innerhalb einer Woche.
Abrechnung: alle erforderlichen Unterlagen für eine
Einzelmaßnahme = 1 St.
Menge: 12,000 St

**1.1.40 Pkt 4.A Freigabe bzw. Zustimmung BSAG**
Pkt 4. A Freigabe bzw Zustimmung der BSAG.

Auf Grundlage der Vorplanung
ist die Freigabe bzw. Zustimmung der BSAG zu dem
Bauvorhaben zu erwirken.
Auflagen bzw. Bedingungen der BSAG sind in der Planung
zu berücksichtigen.
Bei erforderlichen Anpassung der Vorplanung ist der AG
unverzüglich in Kenntnis zu setzen.
Menge: 10,000 St

**1.1.50 Pkt 4.B Freigabe bzw. Zustimmung ASV Ref. 31**
Pkt 4. B Freigabe bzw Zustimmung des ASV Ref. 31.

Auf Grundlage der Vorplanung
ist die Freigabe bzw. Zustimmung des ASV, Ref. 31 (LSA)
 zu dem Bauvorhaben zu erwirken.
Auflagen bzw. Bedingungen des ASV sind in der Planung
zu berücksichtigen.
Bei erforderlichen Anpassung der Vorplanung ist der AG
unverzüglich in Kenntnis zu setzen.
Menge: 8,000 St

**1.1.60 Pkt 4.C Stellungnahme der Feuerwehr**
Pkt 4. C Stellungnahme der Feuerwehr.
Bei Vollsperrung ist
auf Grundlage der Vorplanung
die Stellungnahme der Feuerwehr, Ref. 21 einzuholen.
Auflagen bzw. Bedingungen der Feuerwehr sind in der
Planung zu berücksichtigen.
Bei erforderlichen Anpassung der Vorplanung ist der AG
unverzüglich in Kenntnis zu setzen.
Menge: 4,000 St

**1.1.70 Pkt 5. A. Vorabstimmung mit der Baustellenkoordination**
Pkt 5. A. Vorabstimmung mit der Baustellenkoordination
Die Einzelmaßnahme liegt im
Vorbehaltsstraßennetz  der Stadtgemeinde Bremen oder
betrifft es einen Abschnitt auf dem der öffentliche
Personennahverkehr regelmäßig verkehrt.
Die Vorabstimmung ist mit der Baustellenkoordination,
Ref. 51 durchzuführen.
Grundlage:
- Vorplanung
- Zustimmung der BSAG
- ggf. Zustimmung ASV, Ref 31
- ggf. Stellungnahme der Feuerwehr, Ref. 21
Menge: 8,000 St

**1.1.80 Pkt 5. B. Vorabstimmung mit der Polizei**
Pkt 5. B. Vorabstimmung mit der Polizei
Die Einzelmaßnahme liegt im untergeordneten Straßennetz
oder im
Vorbehaltsstraßennetz  der Stadtgemeinde Bremen, die
Fahrbahn ist  jedoch nicht betroffen.
Die Vorabstimmung ist mit der Polizei durchzuführen.
Grundlage:
- Vorplanung
- ggf. Zustimmung ASV, Ref 31
- ggf. Stellungnahme der Feuerwehr, Ref. 21
Menge: 2,000 St

**1.1.90 Pkt 5. C. Vorabstimmung mit der AdB**
Pkt 5. C. Vorabstimmung mit der AdB
Infolge der Einzelmaßnahme muss eine Autobahnausfahrt
gesperrt werden.

Die Vorabstimmung ist mit der Autobahn GmbH des Bundes
durchzuführen.
Grundlage:
- Vorplanung
- ggf. Zustimmung BSAG
- ggf. Zustimmung ASV, Ref 31
- ggf. Stellungnahme der Feuerwehr, Ref. 21
Menge: 1,000 St

**1.1.100 Pkt 6. A Erstellung "Verkehrszeichenpläne (Entwurfsplanung)"**
Pkt 6. A. Erstellung "Verkehrszeichenpläne
(Entwurfsplanung)"
Ausarbeitung der Verkehrszeichenpläne als Entwurf
(incl. Schleppkurven, ggf. incl. Umleitung, ggf.
Halteverbotszonen und ggf. Lichtsignalanlagen) unter
Berücksichtigung der örtlichen Gegebenheiten.
Maßstabsgerecht (mind M = 1:500).
Abrechnung: alle erforderliche Planunterlagen für eine
Einzelmaßnahme = 1 St.
Menge: 10,000 St

**1.1.110 Pkt 6. B Zusammenstellung der Regelpläne (Entwurfsplanung)"**
Pkt 6. B. Zusammenstellung der Regelpläne
(Entwurfsplanung)
Zusammenstellung der Regelpäne als Auszug aus der RSA
21, falls es
die örtliche Gegebenheiten die Umsetzung der Maßnahme
anhand von NUR Regelplänen zulassen.
Abrechnung: alle Regelpläne für 1 Einzelmaßnahme = 1
St.
Menge: 2,000 St

**1.1.120 Pkt 7. Abstimmungsgespräch "Verkehrszeichenpläne (Entwurfsplanung)"**
Pkt 7. Abstimmungsgespräch "Verkehrszeichenpläne
(Entwurfsplanung)".
Teilnahme mind. des Bauleiters des AN und des
Bauleiters des AN-VS bzw. des Subunternehmers VS an der
vom AG einbestellten Abstimmungsbesprechung mit den
Verkehrsbehörden.
Über das Ergebnis der Besprechung ist innerhalb einer
Woche dem AG ein Vermerk zur Prüfung, Korrektur bzw.
Ergänzung vorzulegen.
In bearbeitbarem Format (Microsoft Word-Dokument).
Die Korrekturen bzw. die Ergänzungen des AG
sind innerhalb von 2 Tagenin in den Vermerk
einzuarbeiten
und dem AG vorzulegen.
Abrechnung: 1x Besprechung bis 3 Stunden = 1 St.
Menge: 10,000 St

**1.1.130 Pkt 8. Erstellung "Verkehrszeichenpläne (Ausführungsplanung)**
Pkt 8. Erstellung "Verkehrszeichenpläne
(Ausführungsplanung)"
Auf Grundlage der Ergebnisse des Abstimmungsgespräch
"Verkehrszeichenpläne (Entwurf)", und des
Abstimmungsgespräches sind durch den AN-VS die
Verkehrszeichenpläne (Ausführungsplanung), incl.
Schleppkurven, ggf. incl. Umleitung, Halteverbotszonen,
Lichtsignalanlagen und Signalzeitenpläne sowie unter
Berücksichtigung der örtlichen Gegebenheiten
auszuarbeiten.
Maßstabsgerecht (mind M = 1:500).
Abrechnung: alle erforderliche Planunterlagen für eine
Einzelmaßnahme = 1 St.
Menge: 10,000 St

**1.1.140 Verkehrsrechtliche Anordnung einh. Baustellenkoordination, gebührenfrei**
Verkehrsrechtliche Anordnung für Einrichtung und Be-
trieb einer Verkehrssicherung nach Unterlagen des AG
einholen und zugehörige Unterlagen erstellen.
Verkehrsrechtliche Anordnung für Einzelmaßnahme.
Bei der Baustellenkoordination, Ref. 51
Gebührenfrei.
Menge: 8,000 St
Zuordnung: 105

**1.1.150 Änderungsantrag bei der Baustellenkoordination**
Änderungsantrag bei der Baustellenkoordination.
Sonst wie Vorposition.
Menge: 3,000 St

**1.1.160 Verkehrsrechtliche Anordnung einh. Polizei, gebührenfrei**
Verkehrsrechtliche Anordnung für Einrichtung und Be-
trieb einer Verkehrssicherung nach Unterlagen des AG
einholen und zugehörige Unterlagen erstellen.
Verkehrsrechtliche Anordnung für Einzelmaßnahme.
Bei der Polizei.
Gebührenfrei.
Menge: 2,000 St
Zuordnung: 105

**1.1.170 Änderungsantrag bei der Polizei**
Änderungsantrag bei der Polizei.
Sonst wie Vorposition.
Menge: 1,000 St

**1.1.180 Verkehrsrechtliche Anordnung einh. AdB, gebührenfrei**
Verkehrsrechtliche Anordnung für Einrichtung und Be-
trieb einer Verkehrssicherung nach Unterlagen des AG
einholen und zugehörige Unterlagen erstellen.
Verkehrsrechtliche Anordnung für Einzelmaßnahme.
Bei der Autobahn GmbH des Bundes.
Gebührenfrei.
Menge: 1,000 St
Zuordnung: 105

**1.1.190 Änderungsantrag bei der AdB**
Änderungsantrag bei der AdB.
Sonst wie Vorposition.
Menge: 1,000 St

*Hinweis*
Vergütung Vorhaltezeiten beachten!
Beispiel:  Std = Stück x Tage
Dauer der Vergütung s. Pkt 3.1.1.1 der Baubeschreibung

#### Abschnitt 1.2 Absperrgeräte

**1.2.10 Absp.g.,Warneinr. aufb.,abb Pfeilbake eins.*Typ RA2**
Absperrgerät oder Warneinrichtung betriebsfertig aufbauen und abbauen. Vorübergehende
Verkehrssicherungsmaßnahmen
durchführen.
Pfeilbake Größe 1000 x 250 mm einseitig.
Mit retroreflektierender Folie Klasse RA2.
Menge: 600,000 St

**1.2.20 Absp.g.,Warneinr.vorh. Pfeilbake eins.*Typ RA2**
Absperrgerät oder Warneinrichtung der Vorposition,
vorhalten, warten, instand setzen und betreiben.
Die Kontrolle wird gesondert vergütet.
Menge: 4200,000 Std

**1.2.30 Absp.g.,Warneinr.umbauen Pfeilbake eins.*Typ RA2**
Menge: 145,000 St

**1.2.40 Absp.g.,Warneinr. aufb.,abb Schr.bake eins.*Typ RA2 eins. Dauerlicht*Versorg. Wahl AN**
Absperrgerät oder Warneinrichtung betriebsfertig aufbauen und abbauen. Vorübergehende
Verkehrssicherungsmaßnahmen
durchführen.
Pfeilbake Größe 1000 x 250 mm einseitig.
Mit retroreflektierender Folie Klasse RA2.
Mit 1 Richtstrahler einseitig, gelbes Dauerlicht, WL1.
Energieversorgung nach Wahl des AN.
Menge: 100,000 St

**1.2.50 Absp.g.,Warneinr.vorh. Pfeilbake eins.*Typ RA2 eins. Dauerlicht*Versorg. Wahl AN**
Absperrgerät oder Warneinrichtung der Vorposition,
vorhalten, warten, instand setzen und betreiben.
Die Kontrolle wird gesondert vergütet.
Menge: 700,000 Std

**1.2.60 Absp.g.,Warneinr.umbauen Pfeilbake eins.*Typ RA2 eins. Dauerlicht*Versorg. Wahl AN**
Menge: 24,000 St

**1.2.70 Absp.g.,Warneinr. aufb.,abb Pfeilbake doppels*Typ RA2**
Absperrgerät oder Warneinrichtung betriebsfertig aufbauen und abbauen. Vorübergehende
Verkehrssicherungsmaßnahmen
durchführen.
Pfeilbake Größe 1000 x 250 mm doppelseitig.
Mit retroreflektierender Folie Klasse RA2.
Menge: 48,000 St

**1.2.80 Absp.g.,Warneinr.vorh. Pfeilbake doppels*Typ RA2**
Absperrgerät oder Warneinrichtung der Vorposition,
vorhalten, warten, instand setzen und betreiben.
Die Kontrolle wird gesondert vergütet.
Menge: 336,000 Std

**1.2.90 Absp.g.,Warneinr.umbauen Pfeilbake doppels*Typ RA2**
Menge: 12,000 St

**1.2.100 Absp.g.,Warneinr. aufb.,abb Pfeilbake doppels*Typ RA2 zweis. Dauerlicht*Versorg. Wahl AN**
Absperrgerät oder Warneinrichtung betriebsfertig aufbauen und abbauen. Vorübergehende
Verkehrssicherungsmaßnahmen
durchführen.
Pfeilbake Größe 1000 x 250 mm doppelseitig.
Mit retroreflektierender Folie Klasse RA2.
Mit 1 Richtstrahler zweiseitig, gelbes Dauerlicht, WL2.
Energieversorgung nach Wahl des AN.
Menge: 40,000 St

**1.2.110 Absp.g.,Warneinr.vorh. Pfeilbake doppels*Typ RA2 zweis. Dauerlicht*Versorg. Wahl AN**
Absperrgerät oder Warneinrichtung der Vorposition,
vorhalten, warten, instand setzen und betreiben.
Die Kontrolle wird gesondert vergütet.
Menge: 280,000 Std

**1.2.120 Absp.g.,Warneinr.umbauen. Pfeilbake doppels*Typ RA2 zweis. Dauerlicht*Versorg. Wahl AN**
Menge: 8,000 St

**1.2.130 Absp.g.,Warneinr. aufb.,abb Abspsch. 250x2000*Typ RA2 mit Tastleiste**
Absperrschrankengitter oder Warneinrichtung
betriebsfertig aufbauen und abbauen. Vorübergehende
Verkehrssicherungsmaßnahmen
durchführen.
Absperrschrankengitter Größe 250 x 2000 mm mit
Aufstellvorrichtung.
Mit retroreflektierender Folie Klasse RA2.
Mit Tastleiste.
Menge: 1200,000 St
Zuordnung: 105

**1.2.140 Absp.g.,Warneinr. vorh. Abspsch. 250x2000*Typ RA2 mit Tastleiste***
Absperrgerät oder Warneinrichtung der Vorposition,
vorhalten, warten, instand setzen und betreiben.
Die Kontrolle wird gesondert vergütet.
Menge: 8400,000 Std
Zuordnung: 105

**1.2.150 Absp.g.,Warneinr. umbauen Abspsch. 250x2000*Typ RA2 mit Tastleiste***
Menge: 296,000 St

**1.2.160 Absp.g.,Warneinr. aufb.,abb Abspsch. 250x2000*Typ RA2 mit Tastleiste*3, Richtrstr. gelb Versorg. Wahl AN**
Absperrschrankengitter oder Warneinrichtung
betriebsfertig aufbauen und abbauen. Vorübergehende
Verkehrssicherungsmaßnahmen
durchführen.
Absperrschrankengitter Größe 250 x 2000 mm mit
Aufstellvorrichtung.
Mit retroreflektierender Folie Klasse RA2.
Mit Tastleiste.
Mit 3 Richtstrahlern einseitig, gelbes Dauerlicht, WL1.
Energieversorgung nach Wahl des AN.
Menge: 100,000 St

**1.2.170 Absp.g.,Warneinr. vorh. Abspsch. 250x2000*Typ RA2 mit Tastleiste*3, Richtrstr. gelb Versorg. Wahl AN**
Absperrgerät oder Warneinrichtung der Vorposition,
vorhalten, warten, instand setzen und betreiben.
Die Kontrolle wird gesondert vergütet.
Menge: 700,000 Std
Zuordnung: 105

**1.2.180 Absp.g.,Warneinr. umbauen Abspsch. 250x2000*Typ RA2 mit Tastleiste*3, Richtrstr. gelb Versorg. Wahl AN**
Menge: 24,000 St

**1.2.190 Absp.g.,Warneinr. aufb.,abb Abspsch. 250x2000*Typ RA2 mit Tastleiste*5, Richtrstr. rot Versorg. Wahl AN**
Absperrschrankengitter oder Warneinrichtung
betriebsfertig aufbauen, undabbauen. Vorübergehende
Verkehrssicherungsmaßnahmen
durchführen.
Absperrschrankengitter Größe 250 x 2000 mm mit
Aufstellvorrichtung.
Mit retroreflektierender Folie Klasse RA2.
Mit Tastleiste.
Mit 5 Richtstrahlern einseitig, rotes Dauerlicht, WL1.
Energieversorgung nach Wahl des AN.
Menge: 24,000 St

**1.2.200 Absp.g.,Warneinr. vorh. Abspsch. 250x2000*Typ RA2 mit Tastleiste*5, Richtrstr. rot Versorg. Wahl AN**
Absperrgerät oder Warneinrichtung der Vorposition,
vorhalten, warten, instand setzen und betreiben.
Die Kontrolle wird gesondert vergütet.
Menge: 168,000 Std
- 0,000, Zuordnung: 105
- 168,000, Zuordnung: 105

**1.2.210 Absp.g.,Warneinr. umbauen Abspsch. 250x2000*Typ RA2 mit Tastleiste*5, Richtrstr. rot Versorg. Wahl AN**
Menge: 8,000 St

*Hinweis*
Vergütung Vorhaltezeiten beachten!
Beispiel:  Std = Stück x Tage
Dauer der Vergütung s. Pkt 3.1.1.1 der Baubeschreibung

#### Abschnitt 1.3 Verkehrszeichen

**1.3.10 Verkehrsschild aufb., abb Ronde,Dreie.Quad.*Größe 2**
Verkehrsschild aufbauen und abbauen.
Aufstellvorrichtung nach statischen
Erfordernissen. Vorübergehende Verkehrssicherungsmaßnahmen durchführen.
Verkehrsschild = Ronde, Dreieck, Quadrat.
Größe 2.
Retroreflektierend mit Folie Klasse RA2.
Schild = randverformt.
Aufstellvorrichtung nach Wahl des AN
Aufstellhöhe über der Verkehrsfläche = 2,20 m.
Menge: 160,000 St

**1.3.20 Verkehrsschild vorh. Ronde,Dreie.Quad.*Größe 2**
Verkehrsschild der Vorposition vorhalten, warten,
instandsetzen und betreiben.
Die Kontrolle wird gesondert vergütet.
Menge: 1120,000 Std

**1.3.30 Verkehrsschild umbauen Ronde,Dreie.Quad.*Größe 2**
Menge: 40,000 St

**1.3.40 Verkehrsschild aufb., abb Ronde,Dreie.Quad.*Größe 3**
Verkehrsschild aufbauen und abbauen.
Aufstellvorrichtung nach statischen
Erfordernissen. Vorübergehende Verkehrssicherungsmaßnahmen durchführen.
Verkehrsschild = Ronde, Dreieck, Quadrat.
Größe 3.
Retroreflektierend mit Folie Klasse RA2.
Schild = randverformt.
Aufstellvorrichtung nach Wahl des AN
Aufstellhöhe über der Verkehrsfläche = 2,20 m.
Menge: 16,000 St

**1.3.50 Verkehrsschild vorh. Ronde,Dreie.Quad.*Größe 3**
Verkehrsschild der Vorposition vorhalten, warten,
instandsetzen und betreiben.
Die Kontrolle wird gesondert vergütet.
Menge: 112,000 Std

**1.3.60 Verkehrsschild umbauen Ronde,Dreie.Quad.*Größe 3**
Verkehrsschild umbauen
Ronde,Dreie.Quad.*Größe 2
Menge: 4,000 St

**1.3.70 Verkehrsschild aufb., abb. Umleitung**
Verkehrsschild aufbauenund abbauen.
Aufstellvorrichtung nach statischen
Erfordernissen. Vorübergehende Verkehrssicherungsmaßnahmen durchführen.
Verkehrsschild 454, 455, 457
Größe 2.
Retroreflektierend mit Folie Klasse RA2.
Schild = randverformt.
Aufstellvorrichtung nach Wahl des AN
Aufstellhöhe über der Verkehrsfläche = 2,20 m.
Menge: 35,000 St

**1.3.80 Verkehrsschild vorh. Umleitung**
Verkehrsschild der Vorposition vorhalten, warten,
instandsetzen und betreiben.
Die Kontrolle wird gesondert vergütet.
Menge: 28,000 Std

**1.3.90 Verkehrsschild umbauen. Umleitung**
Menge: 8,000 St

**1.3.100 Verkehrsschild aufb., abb. Zusatzzeichen**
Verkehrsschild aufbauenund abbauen.
Aufstellvorrichtung nach statischen
Erfordernissen. Vorübergehende Verkehrssicherungsmaßnahmen durchführen.
Verkehrsschild Zusatzzeichen Größe 330x600 mm
Größe 2.
Retroreflektierend mit Folie Klasse RA2, Aufbau C.
Schild = randverformt.
Aufstellvorrichtung nach Wahl des AN
Aufstellhöhe über der Verkehrsfläche = 2,20 m.
Menge: 20,000 St

**1.3.110 Verkehrsschild vorh. Zusatzzeichen**
Verkehrsschild der Vorposition vorhalten, warten,
instandsetzen und betreiben.
Die Kontrolle wird gesondert vergütet.
Menge: 140,000 Std

**1.3.120 Verkehrsschild umbauen Zusatzzeichen**
Menge: 4,000 St

**1.3.130 Verkehrsschild aufb., abb. Zusatzzeichen Sonderbeschriftung**
Verkehrsschild aufbauen und abbauen.
Aufstellvorrichtung nach statischen
Erfordernissen. Vorübergehende Verkehrssicherungsmaßnahmen durchführen.
Verkehrsschild Zusatzzeichen mit Sonderbeschriftung
Größe 330x600 mm
Größe 2.
Retroreflektierend mit Folie Klasse RA2, Aufbau C.
Schild = randverformt.
Aufstellvorrichtung nach Wahl des AN
Aufstellhöhe über der Verkehrsfläche = 2,20 m.
Menge: 8,000 St

**1.3.140 Verkehrsschild vorh. Zusatzzeichen Sonderbeschriftung**
Verkehrsschild der Vorposition vorhalten, warten,
instandsetzen und betreiben.
Die Kontrolle wird gesondert vergütet.
Menge: 56,000 Std

**1.3.150 Verkehrsschild umbauen Zusatzzeichen Sonderbeschriftung**
Menge: 4,000 St

**1.3.160 Tafel auf- und abbauen**
Tafel
Verkehrsschild aufbauen und abbauen.
Aufstellvorrichtung nach statischen
Erfordernissen. Vorübergehende Verkehrssicherungsmaßnahmen durchführen.
Verkehrsschild Zeichen 458 (Plankizze) gem.
Verkehrskonzept, Verkehrsschild über 2m² bis 3m²
inkl. Zeichen 123, Zeichen 457.1 und gelbe
Vorwarn-Blinkleuchte WL7
Retroreflektierend mit Folie Klasse RA2, Aufbau C.
Schild = randverformt.
Aufstellvorrichtung nach Wahl des AN
Aufstellhöhe über der Verkehrsfläche = 2,20 m.
Menge: 60,000 St

**1.3.170 Tafel vorh.**
Tafel
Verkehrsschild der Vorposition vorhalten, warten,
instandsetzen und betreiben.
Die Kontrolle wird gesondert vergütet.
Menge: 840,000 Std

**1.3.180 Tafel verändern**
Tafel verändern
Vorhandenes Verkehrsschild verändern, Vorübergehende
Verkehrssicherungsmaßnahmen durchführen.
Die Kontrolle wird gesondert vergütet.
Verkehrsschild ' = Hinweistafel für Sperrungen und
Umleitungsbeschilderungen.'
Neben der Fahrbahn. Aufstellhöhe über 2,20 m.
Verkehrsschild 'anpassen durch Decktafel.
Decktafel über 0,9 m² bis 3,0 m². Decktafel
entsprechend
kontruktiven Erfordernissen an Hinweistafel anbringen
und wieder beseitigen.
Mit retroflektierender Folie Typ RA2,
Grundfolie weiß, mit farbigen Einsätzen und
Überlegefilm,
Schrift schwarz/rot.
Befestigung nach Wahl des AN.
Menge: 16,000 St

**1.3.190 Verkehrsschild verändern Schild Größe 2*Höhe über 2,00 m a./i.Kraft setzen*mob.Auskreuzvorr.**
Vorhandenes Verkehrsschild verändern.
Vorübergehende Verkehrssicherungsmaßnahmen durchführen.
Verkehrsschild = Verkehrszeichen nach StVO bis Größe 3.
Bis zu 3 Verkehrszeichen an einer Aufstellvorrichtung.
Verkehrsschild im Bestand
Neben der Fahrbahn. Aufstellhöhe über 2,00 m.
Verkehrsschild durch vollflächiges Abdecken außer Kraft
setzen.
Abdeckung witterungsbeständig, undurchsichtig
und winddicht.
Abdeckung im Zuge des Abbaus der Verkehrsführung wieder
entfernen.
Das Verkehrsschild darf nicht beschädigt werden.
Verkehrsschild außer Kraft setzen mit mobiler Auskreuzvorrichtung.
Menge: 20,000 St

**1.3.200 Verkehrsschild verändern vorh.**
Geändertes Verkehrsschild der Vorposition vorhalten,
warten,
instandsetzen und betreiben.
Die Kontrolle wird gesondert
vergütet.
Menge: 140,000 Std

**1.3.210 Verkehrsschild verändern Wegweisende Beschilderung Neben der Fahrbahn**
Vorhandenes Verkehrsschild verändern. Vorübergehende
Verkehrssicherungsmaßnahmen durchführen. Die Kontrolle
wird gesondert vergütet.
Verkehrsschild: vorh. Wegweisende Beschilderung
Neben der Fahrbahn. Aufstellhöhe über 2,00 m.
Verkehrsschild wie in der Baubeschreibung beschrieben
mit mobiler Auskreuzvorrichtung auskreuzen.
Auskreuzvorrichtung berührungsfrei anbringen.
Nach Beendigung der Sperrung Auskreuzung entfernen.
Beseitigung nach Wahl des AN.
Menge: 20,000 St

**1.3.220 Verkehrsschild verändern Wegweisende Beschilderung, vorh.**
Geänderte wegweisende Beschilderung
der Vorposition vorhalten, warten,
instandsetzen und betreiben.
Die Kontrolle wird gesondert
vergütet.
Menge: 140,000 Std

**1.3.230 Verkehrsschild verändern Wegweisende Beschilderung Über Fahrbahn**
Vorhandenes Verkehrsschild verändern. Vorübergehende
Verkehrssicherungsmaßnahmen durchführen. Die Kontrolle wird gesondert
vergütet.
Verkehrsschild: vorh. Wegweisende Beschilderung
Über der Fahrbahn. Aufstellhöhe über 2,00 m.
Verkehrsschild wie in der Baubeschreibung beschrieben
mit mobiler Auskreuzvorrichtung auskreuzen.
Auskreuzvorrichtung berührungsfrei anbringen.
Nach Beendigung der Sperrung Auskreuzung entfernen.
Beseitigung nach Wahl des AN.
Menge: 20,000 St

**1.3.240 Verkehrsschild verändern Wegweisende Beschilderung, vorh.**
Geänderte wegweisende Beschilderung
der Vorposition vorhalten, warten,
instandsetzen und betreiben.
Die Kontrolle wird gesondert
vergütet.
Menge: 140,000 Std

*Hinweis*
Es ist eine Liegedauer von bis zu 2 Monaten zu
kalkulieren. Gelöste Folie ist arbeitstäglich zu
entfernen und nach Vorgabe der ZTV-SA ohne zus.
Vergütung zu ersetzen.

#### Abschnitt 1.4 Markierung gelb

**1.4.10 Markierungsfläche reinigen Saugkehrwagen**
StL-Nr. 22113111002
Fläche für Markierung reinigen. Kehrgut aufnehmen und
nach Wahl des AN verwerten. Abgerechnet wird die zu
markierende Fläche. Bei Pfeil, Buchstabe, Ziffer, Verkehrsschild, und Piktogramm ergibt sich die Fläche aus
dem kleinsten umschließenden Rechteck.
Reinigung mit Saugkehrwagen.
Menge: 385,000 m2
- 200,062, Zuordnung: 131
- 184,938, Zuordnung: 131

**1.4.20 Längsmarkierung Typ II herstellen durchg.Fstr.begr.*Breite 0,12 m Folie*mind. P 6*nicht grob. Decke Markierung entf.**
StL-Nr. 22110533221402201
Längsmarkierung Typ II einschl. evtl. Sperrflächenumrandung als vorübergehende Markierung herstellen, warten und instand setzen. Vormarkieren. Vorübergehende
Verkehrssicherungsmaßnahmen durchführen. Abgerechnet
wird der markierte Strich, bei Doppelstrichen zwei
Striche.
Durchgehend als Fahrstreifenbegrenzung.
Strichbreite = 0,12 m.
Markierungssystem aus Folie.
Verkehrsklasse mindestens P 6.
Markierung auf nicht grobstrukturierter Asphaltdeckschicht.
Markierung entfernen. Abfall aufnehmen und nach Wahl
des AN verwerten.
Menge: 400,000 m
Zuordnung: 105

**1.4.30 Längsmarkierung entfernen*Breite 0,12 m Folie*Asphaltdecksch. veränd.Verkehrsf.*Verwert. Wahl AN**
StL-Nr. 22110530491414001
Längsmarkierung als vorübergehende Markierung einschl.
evtl. Sperrflächenumrandung entfernen. Abgerechnet wird
der entfernte Strich, bei Doppelstrichen zwei Striche.
Vorübergehende Verkehrssicherungsmaßnahmen durchführen.
Markierung 'Unterbrochen; Verhältnis Strich/Lücke
unterschiedlich'
Strichbreite = 0,12 m.
Markierungsstoffart = Folie.
Auf Asphaltdeckschicht.
Entfernen für Veränderung der Verkehrsführung.
Abfall aufnehmen und nach Wahl des AN verwerten.
Menge: 80,000 m
Zuordnung: 105

**1.4.40 Quermarkierung Typ II herstellen Haltlinie*Folie*mind. P 6 nicht grob. Decke*Markierung entf.**
StL-Nr. 221105334140221
Quermarkierung Typ II als vorübergehende Markierung
herstellen, warten und instand setzen. Vormarkieren.
Vorübergehende Verkehrssicherungsmaßnahmen durchführen.
Abgerechnet wird der markierte Strich.
Markierung = Haltlinie.
Markierungssystem aus Folie.
Verkehrsklasse mindestens P 6.
Markierung auf nicht grobstrukturierter Asphaltdeckschicht.
Markierung entfernen. Abfall aufnehmen und nach Wahl
des AN verwerten.
Menge: 20,000 m
Zuordnung: 105

**1.4.50 Auskreuzung herstellen Typ II*Breite 0,12 m Länge 2 x 2,00 m*mind. P 6 nicht grob. Decke*Folie entf.**
StL-Nr. 221105344211421
Auskreuzung als vorübergehende Markierung herstellen,
warten und instand setzen. Vorübergehende Verkehrssicherungsmaßnahmen durchführen.
Als Markierungssystem aus Folie Typ II.
Strichbreite = 0,12 m.
Strichlänge = 2 x 2,00 m.
Verkehrsklasse mindestens P 6.
Markierung auf nicht grobstrukturierter Asphaltdeckschicht.
Markierungsfolie entfernen. Abfall aufnehmen und nach
Wahl des AN verwerten.
Menge: 16,000 St
Zuordnung: 105

**1.4.60 Pfeilmarkierung Typ II herstellen geradeaus*Länge 5,00 m Folie*mind. P 6*nicht grob. Decke Markierung entf.**
StL-Nr. 22110533812302201
Pfeilmarkierung Typ II als vorübergehende Markierung
herstellen, warten und instand setzen. Vormarkieren.
Vorübergehende Verkehrssicherungsmaßnahmen durchführen.
Markierungszeichen = Pfeil geradeaus.
Länge = 5,00 m.
Markierungssystem aus Folie.
Verkehrsklasse mindestens P 6.
Markierung auf nicht grobstrukturierter Asphaltdeckschicht.
Markierung entfernen. Abfall aufnehmen und nach Wahl
des AN verwerten.
Menge: 12,000 St
Zuordnung: 105

**1.4.70 Pfeilmarkierung Typ II herstellen li. oder re. ab*Länge 5,00 m Folie*mind. P 6*nicht grob. Decke Markierung entf.**
StL-Nr. 22110533822302201
Pfeilmarkierung Typ II als vorübergehende Markierung
herstellen, warten und instand setzen. Vormarkieren.
Vorübergehende Verkehrssicherungsmaßnahmen durchführen.
Markierungszeichen = Pfeil links oder rechts ab.
Länge = 5,00 m.
Markierungssystem aus Folie.
Verkehrsklasse mindestens P 6.
Markierung auf nicht grobstrukturierter Asphaltdeckschicht.
Markierung entfernen. Abfall aufnehmen und nach Wahl
des AN verwerten.
Menge: 8,000 St
Zuordnung: 105

**1.4.80 Pfeilmarkierung Typ II herstellen gerad.+li.o.re.ab*Länge 5,00 m Folie*mind. P 6*nicht grob. Decke Markierung entf.**
StL-Nr. 22110533832302201
Pfeilmarkierung Typ II als vorübergehende Markierung
herstellen, warten und instand setzen. Vormarkieren.
Vorübergehende Verkehrssicherungsmaßnahmen durchführen.
Markierungszeichen = Pfeil geradeaus und links oder
rechts ab.
Länge = 5,00 m.
Markierungssystem aus Folie.
Verkehrsklasse mindestens P 6.
Markierung auf nicht grobstrukturierter Asphaltdeckschicht.
Markierung entfernen. Abfall aufnehmen und nach Wahl
des AN verwerten.
Menge: 8,000 St
Zuordnung: 105

**1.4.90 Pfeilmarkierung Typ II herstellen Vorankündigungspf*Länge 5,00 m Folie*mind. P 6*nicht grob. Decke Markierung entf.**
StL-Nr. 22110533862302201
Pfeilmarkierung Typ II als vorübergehende Markierung
herstellen, warten und instand setzen. Vormarkieren.
Vorübergehende Verkehrssicherungsmaßnahmen durchführen.
Markierungszeichen = Vorankündigungspfeil.
Länge = 5,00 m.
Markierungssystem aus Folie.
Verkehrsklasse mindestens P 6.
Markierung auf nicht grobstrukturierter Asphaltdeckschicht.
Markierung entfernen. Abfall aufnehmen und nach Wahl
des AN verwerten.
Menge: 4,000 St
Zuordnung: 105

#### Abschnitt 1.5 LSA

**1.5.10 Transp. LSA f. Engst. aufb. u. abb. LSA Typ C*Kabelverbindung Entf.ü.200bis250m*Versorg. Wahl AN 2 SZP*VTU erstellen**
StL-Nr. 221105505225111
Transportable Lichtsignalanlage (LSA) für Engstelle
einschließlich Energieversorgung aufbauen, in Betrieb
nehmen und abbauen. Vorhalten, Kontrolle, Wartung, In-
standsetzung und Betreiben werden gesondert vergütet.
Vorübergehende Verkehrssicherungsmaßnahmen durchführen.
70 v. H. des Preises werden nach betriebsfertigem Aufbau, der Rest nach Abbau vergütet.
LSA Typ C, verkehrsabhängige Steuerung.
Kabelverbindung.
Entfernung der Signalgeberstandorte über 200,00 m bis
250,00 m.
Energieversorgung nach Wahl des AN.
Mit Steuerung für 2 Signalzeitenpläne.
Verkehrstechnische Unterlage bestehend aus Signallageplan, Berechnungen, Zwischenzeitenmatrix, Signalzeitenplan erstellen.
Menge: 4,000 St
Zuordnung: 105

**1.5.20 Transport. Lichtsignalanlage vorh. wie Vorposition**
StL-Nr. 22110551501
Transportable Lichtsignalanlage (LSA) vorhalten, warten, instand setzen und betreiben. Vorübergehende Verkehrssicherungsmaßnahmen durchführen. Die Kontrolle
wird gesondert vergütet.
Transportable LSA wie in Vorposition beschrieben.
Menge: 28,000 Std
Zuordnung: 105

**1.5.30 Transportable LS-Anlage umsetzen LSB f.Engst.Typ C*Kabelverbindung Versorg. n. Wahl**
StL-Nr. 2071055112021
Transportable Lichtsignalanlage umsetzen. Vorübergehende Sicherungsmaßnahmen durchführen.
Lichtsignalanlage für Engstelle und Verkehrsabhängkeit,
Typ C.
Kabelverbindung.
Energieversorgung nach Wahl des AN.
Menge: 2,000 St

**1.5.40 Transp.Lichtsignalanlage aufstellen Fußgängerverkehr*2 Ausleger Kabelverbindung*Versorg. n. Wahl**
StL-Nr. 20710550109221999
Transportable Lichtsignalanlage einschließlich Energieversorgung aufstellen und beseitigen. Vorhalten, warten
und betreiben wird gesondert vergütet. Vorübergehende
Sicherungsmaßnahmen durchführen. 70 v.H. des Preises
werden nach betriebsfertigem Aufstellen, der Rest nach
Beseitigen vergütet.
Lichtsignalanlage für Sicherung einer Fußgängerquerung.
Mit zwei Auslegern.
Kabelverbindung.
Energieversorgung nach Wahl des AN.
Leuchtfeld-Durchmesser '200/300 mm '
Steuerung 'gem. VRAO'
Menge: 2,000 St

**1.5.50 Transportable LS-Anlage vorhalten Fußgängerverkehr*2 Ausleger Kabelverbindung*Versorg. n. Wahl**
Transportable Lichtsignalanlage vorhalten, warten und
betreiben. Vorübergehende Sicherungsmaßnahmen durchführen.
Lichtsignalanlage für Sicherung einer Fußgängerquerung.
Mit zwei Auslegern.
Kabelverbindung.
Energieversorgung nach Wahl des AN.
Menge: 20,000 Std

**1.5.60 Transportable Lichtsignalanlage umsetzen**
Transportable Lichtsignalanlage umsetzen.
Lcihtsignalanlage wie in der Vorposition
beschrieben.
Menge: 2,000 St

**1.5.70 Transp. LSA Typ D aufb. u. abb. Krzg.verk.+ 2 Fg.*4 Ausleger Versorg. n. Wahl*verk.abh.St.2SZP VTU erstellen**
StL-Nr. 221105510641401
Transportable Lichtsignalanlage (LSA) für kreuzende
Verkehrsströme Typ D mit Kabelverbindung, einschließlich Energieversorgung,  aufbauen, in Betrieb nehmen
und abbauen. Vorhalten, Kontrolle, Wartung, Instandsetzung und Betreiben werden gesondert vergütet. Vorübergehende Verkehrssicherungsmaßnahmen durchführen. 70
v.H. des Preises werden nach betriebsfertigem Aufbau,
der Rest nach Abbau vergütet.
LSA für Kreuzungsverkehr mit 4 Fahrzeugsignalgruppen
und zwei Fußgängersignalgruppen.
Mit vier Auslegern.
Energieversorgung nach Wahl des AN.
Mit verkehrsabhängiger Steuerung für 2 Signalzeitenpläne.
Verkehrstechnische Unterlage bestehend aus Signallageplan, Berechnungen, Zwischenzeitenmatrix, Signalzeitenplan erstellen.
Menge: 2,000 St
Zuordnung: 105

**1.5.80 Transport. Lichtsignalanlage vorh. wie Vorposition**
StL-Nr. 22110551501
Transportable Lichtsignalanlage (LSA) vorhalten, warten, instand setzen und betreiben. Vorübergehende Verkehrssicherungsmaßnahmen durchführen. Die Kontrolle
wird gesondert vergütet.
Transportable LSA wie in Vorposition beschrieben.
Menge: 14,000 Std
Zuordnung: 105

#### Abschnitt 1.6 Kontrolle der VKS / SiPo

**1.6.10 Kontrolle d. Verkehrss. an Arb.st. zweimal täglich*elektron. Gerät**
StL-Nr. 22110590532
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich.
Kontrolle mit elektronischem Erfassungsgerät nach Un-
terlagen des AG dokumentieren.
Menge: 130,000 d

*Hinweis*
f. Umleitungsstrecken

**1.6.20 Kontrolle d. Verkehrss. a. Uml.str. zweimal täglich*elektron. Gerät**
StL-Nr. 22110591032
Kontrolle der temporären Verkehrsschilder, vorübergehenden Markierungen, transportablen Lichtsignalanlagen,
baulichen Leitelemente und transportablen Schutzeinrichtungen auf Umleitungsstrecke gemäß ZTV-SA durchführen. Die Kontrolle ist unmittelbar nach deren Durchführung zu erfassen und zu dokumentieren. Arbeits- und
Hilfsmittel sind vom AN zu stellen und dem AG jederzeit
zugänglich zu machen.
Kontrolle zweimal täglich.
Kontrolle mit elektronischem Erfassungsgerät nach Un-
terlagen des AG dokumentieren.
Menge: 70,000 d

**1.6.30 SiPo**
Sicherungsposten (nach BGV D33, VDV Schrift 610,
BOStrab und UVV) ausgebildet, geprüft und unterwiesen.
Menge: 500,000 h

**1.6.40 Verteilung von Wurfsendungen**
Verteilen von Postwurfsendungen an betroffene Anwohner.
Auf besondere Anordnung und nach Abstimmung mit dem AG.
Freigabe des AG ist erforderlich.
Einschließlich Druck und sämtlicher Zuschläge und
Zulagen.

Abrechnungseinheit:
1 St. je Einzelmaßnahme

Im Mittel ca. 60 Gebäude pro Einzelmaßnahme.
Bis zu 200 Wurfsendungen je Einzelmaßnahme.
Menge: 10,000 St
Zuordnung: 105

### Bereich 2 Asphaltoberbau

#### Abschnitt 2.1 Probenahmen

**2.1.10 Probennahme Bohrkerne**
Probenahmen, bestehend aus 4 Bohrkernen
nach dem Einbau der Asphaltschicht durchführen
Schichtdicke = über 25 bis 35 cm
Bohrkerndurchmesser = 150 mm.
Entnahmestelle verschließen mit Material nach
Unterlagen des AG, maschinell verdichten.
einschließlich Lieferung der Versandgefäße.
Menge: 15,000 St

**2.1.20 Probenahme von Asphaltmischgut**
Probenahme von Asphaltmischgut nach
TP Asphalt-StB, Teil 27, für Kontrollprüfungen an der
Einbaustelle, einschließlich Lieferung der
Versandgefäße.
Menge: 15,000 St

#### Abschnitt 2.2 Deckeneinbauzug

**2.2.10 Antransport eines kleinen Fertigers**
Antransport eines kleinen Fertigers
Einbaubreite 1,5 bis 1,8 m,
einschl. der zugehörigen Walze.
Menge: 2,000 St

**2.2.20 Abtransport eines kleinen Fertigers**
Abtransport eines kleinen Fertigers, einschl.
der zugehörigen Walze.
Menge: 2,000 St

**2.2.30 Antransport eines kompletten Deckeneinbauzuges**
Antransport eines kompletten Deckeneinbauzuges.
1 Fertiger Einbaubreite bis 7,5 m
2 Walzen über 5,0 t
1 Walze bis 5,0 t
und weitere für die Vorbereitung der Unterlage und den
Asphalteinbau erforderlichen Maschinen
und Geräte.
Menge: 10,000 St

**2.2.40 Abtransport eines kompletten Deckeneinbauzuges**
Abtransport eines kompletten Deckeneinbauzuges.
Menge: 10,000 St

**2.2.50 Antransport einer Fräse 1,5 m**
Antransport einer Fräse
Fräsbreite mind 1,5 m
Menge: 10,000 St

**2.2.60 Abtransport einer Fräse 1,5 m**
Abtransport einer Fräse
Fräsbreite mind 1,5 m
.
Menge: 10,000 St

**2.2.70 Antransport einer Fräse 0,5 m**
Antransport einer Fräse
Fräsbreite 0,5 m
Menge: 10,000 St

**2.2.80 Abtransport einer Fräse 0,5 m**
Abtransport einer Fräse
Fräsbreite 0,5 m
Menge: 10,000 St

*Hinweis*
Das Entfernen der vorh. Markierung
durch Feinfräsen vor dem Fräsen
der Asphaltdeckschicht wird nicht gesondert vergütet.

#### Abschnitt 2.3 Rückbau

**2.3.10 Asphalt fräsen ADS*Fräsasph. verw. Unebenheit 6 mm**
StL-Nr. 22311300510909012
Asphalt fräsen und Fräsgut aufnehmen. Anschlusskante
geradlinig auf Frästiefe herstellen. Der Schnittlinienabstand darf maximal 15 mm betragen.
Asphaltdeckschicht.
Frästiefe '2,5 bis 4,0 cm'
Fläche 'Fahrbahn inkl Zwickel und Streifen'
Fräsasphalt nach Wahl des AN verwerten.
Unebenheiten der gefrästen Fläche höchstens 6 mm innerhalb einer 4,00 m langen Messstrecke in Längs- und
Querrichtung.
Menge: 9375,000 m2

*Hinweis*
Die Schadstellen
werden durch den AG nach
erfolgter Reinigung vor Ort angezeichnet.

**2.3.20 Asphalt fräsen ABS*Tiefe ü.6-8 cm*Fräsasph. verw. Unebenheit 6 mm**
StL-Nr. 22311300520509012
Asphalt fräsen und Fräsgut aufnehmen. Anschlusskante
geradlinig auf Frästiefe herstellen. Der Schnittlinienabstand darf maximal 15 mm betragen.
Asphaltbinderschicht.
Frästiefe über 6 bis 8 cm.
Fläche 'Fahrbahn, Schadstellen inkl. Zwickel und
Streifen
Breite mind 1,5 m, Länge mind 5,0 m'
Fräsasphalt nach Wahl des AN verwerten.
Unebenheiten der gefrästen Fläche höchstens 6 mm innerhalb einer 4,00 m langen Messstrecke in Längs- und
Querrichtung.
Menge: 2344,000 m2

*Hinweis*
Die Schadstellen in ATS
werden durch den AG nach
erfolgter Reinigung vor Ort angezeichnet.

**2.3.30 Asphalt fräsen Fräsasph. verw.*Unebenheit 10 mm**
StL-Nr. 22311300590909913
Asphalt fräsen und Fräsgut aufnehmen. Anschlusskante
geradlinig auf Frästiefe herstellen. Der Schnittlinienabstand darf maximal 15 mm betragen.
Asphalt 'Tragschicht'
Frästiefe '7 bis 9 cm'
Fläche 'in Schadstellen'
Breite 'mind. 1,5 m, Länge über 5,0 m'
Fräsasphalt nach Wahl des AN verwerten.
Unebenheiten der gefrästen Fläche höchstens 10 mm innerhalb einer 4,00 m langen Messstrecke in Längs- und
Querrichtung.
Menge: 115,000 m2

**2.3.40 Asphalt feinfräsen*Tiefe ü. 1-2,5cm*Fräsasph. verw. Unebenheit 4 mm**
StL-Nr. 22311300890209011
Asphalt feinfräsen und Fräsgut aufnehmen.
Asphalt 'Deck- bzw. Binderschicht'
Frästiefe über 1 bis 2,5 cm.
Fläche 'Fahrbahn inkl. Zwickel und Streifen auf
gesonderte Weisung des  AG'
Fräsasphalt nach Wahl des AN verwerten.
Unebenheiten der gefrästen Fläche höchstens 4 mm innerhalb einer 4,00 m langen Messstrecke in Längs- und Qu-
errichtung.
Menge: 375,000 m2

**2.3.50 Asphaltbefestigung trennen Einzelfl.*schneiden Dicke ü. 3-6 cm**
StL-Nr. 2231130383102
Asphaltbefestigung geradlinig trennen.
in Einzelflächen längs und quer zur Fahrbahnachse,
Trennen durch Schneiden.
Dicke der Asphaltbefestigung über 3 bis 6 cm.
Menge: 80,000 m

#### Abschnitt 2.4 Unterlage reinigen

*Hinweis*
Nach dem Fräsen der Deckschicht

**2.4.10 Unterlage reinigen gefr. Asphaltsch.*lose Teile aufn. zus. Flächen*Hochdr.-Sauganl.**
StL-Nr. 2231130583112
Unterlage reinigen. Anfallendes Kehrgut nach Wahl des
AN verwerten.
Unterlage = gefräste Asphaltschicht.
Lose Bestandteile von Schadstellen aufnehmen.
Zusammenhängende Teilflächen.
Selbstaufnehmende Kehrmaschine. Letzter Arbeitsgang mit
Wasserhochdruckreinigungsgeräten mit rotierenden Düsen
und Absaugeinrichtung.
Menge: 9375,000 m2

*Hinweis*
Nach dem Fräsen der Binderschicht
in Schadstellen

**2.4.20 Unterlage reinigen gefr. Asphaltsch.*lose Teile aufn. Einzelflächen*Hochdr.-Sauganl.**
StL-Nr. 2231130583122
Unterlage reinigen. Anfallendes Kehrgut nach Wahl des
AN verwerten.
Unterlage = gefräste Asphaltschicht.
Lose Bestandteile von Schadstellen aufnehmen.
Nicht zusammenhängende Teilflächen.
Selbstaufnehmende Kehrmaschine. Letzter Arbeitsgang mit
Wasserhochdruckreinigungsgeräten mit rotierenden Düsen
und Absaugeinrichtung.
Menge: 2344,000 m2

**2.4.30 Unterlage reinigen*lose Teile aufn. Einzelflächen*Hochdr.-Sauganl.**
StL-Nr. 2231130589122
Unterlage reinigen. Anfallendes Kehrgut nach Wahl des
AN verwerten.
Unterlage 'gefräste Asphalttragschicht in Schadstellen'
Lose Bestandteile von Schadstellen aufnehmen.
Nicht zusammenhängende Teilflächen.
Selbstaufnehmende Kehrmaschine. Letzter Arbeitsgang mit
Wasserhochdruckreinigungsgeräten mit rotierenden Düsen
und Absaugeinrichtung.
Menge: 115,000 m2

**2.4.40 Unterlage reinigen*lose Teile aufn. Einzelflächen*Hochdr.-Sauganl.**
StL-Nr. 2231130589122
Unterlage reinigen. Anfallendes Kehrgut nach Wahl des
AN verwerten.
Unterlage 'nach dem Feinfräsen auf gesonderte Weisung
des AG'
Lose Bestandteile von Schadstellen aufnehmen.
Nicht zusammenhängende Teilflächen.
Selbstaufnehmende Kehrmaschine. Letzter Arbeitsgang mit
Wasserhochdruckreinigungsgeräten mit rotierenden Düsen
und Absaugeinrichtung.
Menge: 375,000 m2

#### Abschnitt 2.5 Bitumenemulsion

**2.5.10 Bitumenemulsion aufsprühen*Asphalt gefräst Rampenspritzgerät*C60BP4-S Menge 500 g/m2*vor A.deckschicht**
StL-Nr. 223113063921163
Bitumenemulsion zur Herstellung des Schichtenverbundes
aufsprühen.
Auf Verkehrsflächen 'Auf Verkehrsfläche der
Belastungsklasse BK 32 bis BK 0,3'
Unterlage = Asphaltbefestigung, gefräst.
Mit Rampenspritzgerät.
Bindemittel = C60BP4-S.
Bindemittelmenge = 500 g/m2.
Vor Einbau Asphaltdeckschicht.
Menge: 7280,000 m2

**2.5.20 Bitumenemulsion aufsprühen*Asphalt frisch C60BP4-S*Menge 300 g/m2 vor A.deckschicht**
StL-Nr. 223113063910133
Bitumenemulsion zur Herstellung des Schichtenverbundes
aufsprühen.
Auf Verkehrsflächen 'Auf Verkehrsfläche der
Belastungsklasse BK 32 bis BK 1,0 '
Unterlage = Asphaltbefestigung, frisch.
Bindemittel = C60BP4-S.
Bindemittelmenge = 300 g/m2.
Vor Einbau Asphaltdeckschicht.
Menge: 2345,000 m2

**2.5.30 Bitumenemulsion aufsprühen*Asphalt gefräst C60BP4-S*Menge 500 g/m2 vor A.bindersch.**
StL-Nr. 223113063920162
Bitumenemulsion zur Herstellung des Schichtenverbundes
aufsprühen.
Auf Verkehrsflächen 'Auf Verkehrsfläche der
Belastungsklasse BK 32 bis BK 1,0 '
Unterlage = Asphaltbefestigung, gefräst.
Bindemittel = C60BP4-S.
Bindemittelmenge = 500 g/m2.
Vor Einbau Asphaltbinderschicht.
Menge: 2230,000 m2

**2.5.40 Bitumenemulsion aufsprühen*Asphalt frisch C60BP4-S*Menge 300 g/m2**
StL-Nr. 223113063910139
Bitumenemulsion zur Herstellung des Schichtenverbundes
aufsprühen.
Auf Verkehrsflächen 'Auf Verkehrsfläche der
Belastungsklasse BK 32 bis BK 1,0 '
Unterlage = Asphaltbefestigung, frisch.
Bindemittel = C60BP4-S.
Bindemittelmenge = 300 g/m2.
Vor Einbau 'Asphaltbinderschicht auf frisch eingebauter
Asphalttragschicht in Schadstellen'
Menge: 115,000 m2

**2.5.50 Bitumenemulsion aufsprühen*Asphalt gefräst manuell*C60BP4-S*Menge 500 g/m2**
StL-Nr. 223113063922169
Bitumenemulsion zur Herstellung des Schichtenverbundes
aufsprühen.
Auf Verkehrsflächen 'in Schadstellen, auf
Verkehrsfläche der
Belastungsklasse BK 100 bis BK 0,3'
Unterlage = Asphaltbefestigung, gefräst.
Ausführung in Teilflächen manuell.
Bindemittel = C60BP4-S.
Bindemittelmenge = 500 g/m2.
Vor Einbau 'Asphalttragschicht'
Menge: 115,000 m2

#### Abschnitt 2.6 Asphalteinbau

**2.6.10 AC 11 D SP, PmB 25/45 VL, 100 kg/m2**
Asphaltdeckschicht aus Splittreichem Asphaltbeton für
Asphaltdeckschichten AC 11 D SP nach Unterlagen des AG
herstellen.
In Verkehrsflächen der Belastungsklassen Bk10 und
Bk3.2.
Einbaumenge = 100 kg/m2.
Bindemittel = PmB 25/45 VL.
Grobe Gesteinskörnung = Kategorie C 100/0.
Fremdfüller = Kalksteinfüller Kategorie CC 70.
Menge: 8250,000 m2

**2.6.20 AC 8 D N, 50/80 VL, 100 kg/m2**
Asphaltdeckschicht aus Asphaltbeton für
Asphaltdeckschichten AC 8 D N herstellen.
In Verkehrsflächen der Belastungsklassen Bk1,0 und
Bk0,3.
Einbaumenge = 100 kg/m2.
Bindemittel = 50/80 VL.
Fremdfüller = Kalksteinfüller Kategorie CC 70.
Menge: 1125,000 m2

**2.6.30 AC 22 B S HB, 200 kg/m2**
Asphaltbinderschicht aus Asphaltbinder AC 22 B S HB
nach Unterlagen des AG herstellen.
In Verkehrsflächen der Belastungsklassen Bk32 bis Bk10.
Einbaumenge 200 kg/m2.
Bindemittel = PmB 10/25 VL.
Grobe Gesteinskörnung = Kategorie C 100/0.
Menge: 2240,000 m2

**2.6.40 AC 16 B S HB 150 kg/m²**
Asphaltbinderschicht aus Asphaltbinder AC 16 B S HB
nach Unterlagen des AG herstellen.
In Verkehrsflächen der Belastungsklassen Bk 1,0.
Bindemittel = PmB 10/25 VL.
Einbaumenge = 150 kg/m²
Grobe Gesteinskörnung = Kategorie C 100/0.
Menge: 52,500 m²

**2.6.50 AC 32 T S, 30/45**
Asphalttragschicht aus Asphalttragschichtmischgut
herstellen.
AC 32 T S.
In Verkehrsflächen der Belastungsklassen Bk32 bis
Bk1,0.
Einbau in Schadstellen / oder zum Profilausgleich.
Bindemittel = 30/45.
Menge: 20,000 t

**2.6.60 AC 22 T N, 50/70**
Asphalttragschicht aus Asphalttragschichtmischgut
herstellen.
AC 22 T N.
In Verkehrsflächen der Belastungsklasse Bk0,3.
Einbau in Schadstellen / oder zum Profilausgleich.
Bindemittel = 50/70.
Menge: 4,000 t

**2.6.70 AC 16 TD, 70/100**
Asphalttragdeckschicht aus
Asphalttragdeckschichtmischgut
AC 16 TD herstellen.
In Verkehrsflächen nach Unterlagen des AG.
Einbaumenge 200 kg/m2.
Bindemittel = 50/70 // 50/80 VL.
Menge: 50,000 t
Zuordnung: 113

#### Abschnitt 2.7 Profilausgleich/Mehreinbau

**2.7.10 AC 11 D SP, PmB 25/45 VL**
Asphaltdeckschicht aus Splittreichem Asphaltbeton für
Asphaltdeckschichten AC 11 D SP nach Unterlagen des AG
herstellen.
In Verkehrsflächen der Belastungsklassen Bk10 und
Bk3.2.
Mehreinbau wegen Schadstellen oder zum Profilausgleich.
Bindemittel = PmB 25/45 VL.
Grobe Gesteinskörnung = Kategorie C 100/0.
Fremdfüller = Kalksteinfüller Kategorie CC 70.
Menge: 40,000 t

**2.7.20 AC 8 D N, 50/80 VL**
Asphaltdeckschicht aus Asphaltbeton für
Asphaltdeckschichten AC 8 D N herstellen.
In Verkehrsflächen der Belastungsklassen Bk1,0 und
Bk0,3.
Mehreinbau wegen Schadstellen oder zum Profilausgleich.
Bindemittel = 50/80 VL.
Fremdfüller = Kalksteinfüller Kategorie CC 70.
Menge: 5,000 t

**2.7.30 AC 22 B S HB**
Asphaltbinderschicht aus Asphaltbinder AC 22 B S HB
nach Unterlagen des AG herstellen.
Mehreinbau wegen Schadstellen oder zum Profilausgleich.
Bindemittel = PmB 10/25 VL.
Grobe Gesteinskörnung = Kategorie C 100/0.
Menge: 60,000 t

**2.7.40 AC 16 B S HB**
Asphaltbinderschicht aus Asphaltbinder AC 16 B S HB
nach Unterlagen des AG herstellen.
Bindemittel = PmB 10/25 VL.
Mehreinbau wegen Schadstellen oder Profilausgleich
Grobe Gesteinskörnung = Kategorie C 100/0.
Menge: 10,000 t

#### Abschnitt 2.8 Abstumpfungsmaßnahmen

**2.8.10 Abstumpfungsmaßnahme durchführen LFK 1/3*Gestein wie Decke Menge 1 kg/m2*maschinell**
StL-Nr. 2231139521111
Abstumpfungsmaßnahme zur Erhöhung der Anfangsgriffigkeit durch gleichmäßiges Aufbringen und Einwalzen von
Abstreukörnung durchführen. Nicht gebundene Abstreukörnung aufnehmen und nach Wahl des AN verwerten.
Abstreukörnung = Lieferkörnung 1/3.
Aus Gestein wie grobe Gesteinskörnung in Asphaltdeckschicht.
Abstreumenge = 1 kg/m2.
Maschinell abstreuen.
Menge: 9625,000 m2

#### Abschnitt 2.9 Fugen, Nähte, Randabdichtung

**2.9.10 Anschluss a. Fuge m. Fugenm. herst.*Deckschicht Tiefe 40 mm*Breite 12 mm Fugenmasse N2**
StL-Nr. 22311391291062001
Anschluss als Fuge mit Fugenmasse herstellen.
Fuge 'Längs- und Querfuge sowie Randfuge vor Borden,
Übergängen, Abläugen u.ä.'
In der Asphaltdeckschicht ausbilden.
Fugenspalttiefe = 40 mm.
Fugenspaltbreite = 12 mm.
Mit heiß verarbeitbarer Fugenmasse Typ N2, einschließlich zugehörigem und zuvor aufgetragenem Voranstrichmittel.
Menge: 100,000 m

**2.9.20 Naht in Asphaltschicht herst. Naht ADS*Längs-/Quernaht Kantenandrückroll*PmB heiß**
StL-Nr. 223113907131199
Naht in Asphaltschicht herstellen.
Naht in Asphaltdeckschicht.
Längs- und Quernaht.
Herstellung der Nahtflanke durch Kantenandrückrolle.
Heiß aufzubringendes Polymermodifiziertes Bitumen auf
die Nahtflanke volldeckend auftragen oder anspritzen,
Menge 50 g/m je cm Schichtdicke.
Dicke der Schicht '3,5 bis 4,5 cm. Heiß aufzubringendes
Polymermodifiziertes Bitumen 25/55-55A .'
Menge: 1560,000 m

**2.9.30 Naht in Asphaltschicht herst. Naht ABS*Längs-/Quernaht Kantenandrückroll*PmB heiß**
StL-Nr. 223113907231199
Naht in Asphaltschicht herstellen.
Naht in Asphaltbinderschicht.
Längs- und Quernaht.
Herstellung der Nahtflanke durch Kantenandrückrolle.
Heiß aufzubringendes Polymermodifiziertes Bitumen auf
die Nahtflanke volldeckend auftragen oder anspritzen,
Menge 50 g/m je cm Schichtdicke.
Dicke der Schicht 'über 4,5 bis 12 cm. Heiß
aufzubringendes
Polymermodifiziertes Bitumen
25/55-55A .'
Menge: 625,000 m

**2.9.40 Randabdichtung herstellen Flankenfl. rein.*Abd. 25/55-55 A*bis 5 cm**
StL-Nr. 2231139221191
Flankenfläche des hochliegenden Randes der Asphaltschichten abdichten.
Reinigen der Flankenfläche mit Hochdruckreiniger.
Abdichtung mit 25/55-55 A.
Herstellung 'Auftragsmenge mind. 40 g/m je cm
Schichtdicke'
Dicke der abzudichtenden Asphaltbefestigung bis 5 cm.
Menge: 40,000 m

**2.9.50 Randabdichtung herstellen Flankenfl. rein.*Abd. 25/55-55 A*über 10-12 cm**
StL-Nr. 2231139221193
Flankenfläche des hochliegenden Randes der Asphaltschichten abdichten.
Reinigen der Flankenfläche mit Hochdruckreiniger.
Abdichtung mit 25/55-55 A.
Herstellung 'Auftragsmenge mind. 40 g/m je cm
Schichtdicke'
Dicke der abzudichtenden Asphaltbefestigung über 10 bis
12 cm.
Menge: 10,000 m

#### Abschnitt 2.10 Schächte

**2.10.10 Schachtabdeckung ausbauen**
Schachtabdeckung ausbauen.
Schachtabdeckung der Verwertung nach Wahl des AN
zuführen.
Menge: 50,000 St

**2.10.20 Schachtabdeckung selbstnivellierend Kl.-D**
Schachtabdeckung - selbstnivelierend - für
Einsteigeschächte gemäß DIN EN 124, Klasse D,
einschließlich Adapterring einbauen.
Ausführung = Rahmen und Deckel aus Gusseisen,
rund, Bauhöhe 180 bis 190 mm.
Menge: 50,000 St

**2.10.30 Schachtabdeckung sanieren**
Schachtabdeckung Klasse D400 sanieren.

Selbstnivelierende Schachtabdeckung zum einwalzen in
bituminöse Fahrbahnbeläge liefern und einbauen.
Typ ACO Multitop oder gleichwertig.

Konische Asphaltschneidarbeiten bis 1.600 mm ausführen.
Vorhandene Schachtabdeckung entfernen und Schachtkopf
überprüfen.
Lose und beschädigte Teile ausbauen und ersetzen.
Aufbruchgut (z.B. Schachtabdeckung, Beton bzw. Mörtel
und Asphalt) der Verwertung nach Wahl des AN zuführen.

Schachtoberkante auf erforderliche Einbauhöhe
(ca. 160 bis 220 mm unter Straßenniveau) bringen.
Ausgleichsringe (40 bzw. 60 mm) nach DIN 4034 liefern
und einbauen.
Mit Einbauschalung.

Arbeitsunterlage reinigen und Bitumenemulsion zur
Herstellung des Schichtenverbundes aufsprühen.
Bindemittel = C60BP4-S.
Bindemittelmenge = 500 g/m2.

Naht herstellen.
Asphaltbinder AC 22 B S HB und Asphaltdeckschicht AC 11
D SP herstellen.
Schachtabdeckung einwalzen.
Menge: 5,000 St

#### Abschnitt 2.11 Zulagen / Erschwernisse

**2.11.10 Zulage "BSAG frei"**
Zulage für die Erschwernis im Zusammenhang mit der
Verkehrsführung "BSAG und Anlieferungsverkehr frei"
während des Asphalteinbaus.
Es ist im Mittel mit 15 St. ÖPNV-Durchfahrten / Stunde
zu kalkullieren.
Einschließlich des verminderten Leistungsansatz bei der
Ausführung der Asphaltbauarbeiten mittels Fertiger.
Menge: 20,000 d

**2.11.20 Zulage "Bindemittel PmB 10/25 VL"**
Zulage zur OZ "AC 11 D SP" für Verwendung der
Bindemittelsorte PmB 10 / 25 VL
statt PmB 25/45VL
(für Verkehrsflächen der Belastungsklassen Bk 32).
Menge: 30,000 t

**2.11.30 Zulage "Samstagsarbeit 0-24 Uhr"**
Zulage für die gesamte Kolonne für Asphaltarbeiten
(Fräß- / Aufbrucharbeiten, Transport- und Einbaukolonne
bei vom AG angeordneter Samstagsarbeit im Zeitraum
von 0:00 bis 24:00 Uhr)
Menge: 12,000 h

**2.11.40 Zulage "Sonntags-/Feiertagsarbeit 0-24 Uhr"**
Zulage für die gesamte Kolonne für Asphaltarbeiten
(Fräß- / Aufbrucharbeiten, Transport- und Einbaukolonne
bei vom AG angeordneter Sonntags- / Feiertagsarbeit im
Zeitraum von 0:00 bis 24:00 Uhr)
Menge: 12,000 h

**2.11.50 Zulage "Samstagsarbeit 0-24 Uhr Mischwerk"**
Samstagszulage 0:00 - 24:00 Uhr für Mischwerk bei
Asphalteinbau.
Menge: 1,000 Stck

**2.11.60 Zulage "Sonn-/Feiertagsarbeit 0-24 Uhr Mischwerk"**
Sonn- / Feiertagszulage 0:00 - 24:00 Uhr für Mischwerk
bei Asphalteinbau.
Menge: 1,000 Stck

**2.11.70 Zulage Kohlenteerhaltiger Asphalt**
Zulage zu Fräspositionen.
Kohlenteerhaltige Asphalt.
> 25 mg PAK ges. n. EPA/kg TS.
gem RuVA StB 01, Verwertungsklasse C.
gefährlicher Abfall
AVV 17 03 01* teerhaltiger
Straßenaufbruch/kohlenteerhaltige Bitumengemische.
Ausbaustoffe, die dem Abfallschlüssel 17 03 01*
(gefährlicher Abfall) zuzuordnen sind, werden von
folgendem Unternehmen abtransportiert und entsorgt:

ZECH Umwelt GmbH Bodenreinigungsanlage Bremen
Beim Industriehafen 39
28237 Bremen

Erforderliche Abstimmungen mit dem Entsorger
durchführen.

Kosten für Transport und Entsorgungsgebühren werden von
der Entsorgungsanlage direkt mit dem ASV abgerechnet.
Menge: 100,000 t

*Hinweis*
Die aufgeführte Erschwernis
gilt für die gesamte Leistung,
für ALLE Arbeiten am und um
den betroffenen Hydrant oder Schieber
und wird nur einmalig vergütet.

**2.11.80 Erschwernis infolge Einbauten Erschwer. gesamt*Asphaltbefestig. Hydranten+Schieb**
StL-Nr. 2231130781501
Erschwernis infolge Einbauten, Schächten und Straßenabläufen. Abgerechnet wird je Stück Einbauteil.
Erschwernis beim Fräsen, Aufnehmen, Aufsprühen von Bi-
tumenemulsionen sowie Herstellen von Asphaltschichten.
Asphaltbefestigung.
Hydranten und Schieberkappen.
Menge: 20,000 St

*Hinweis*
Die aufgeführte Erschwerniss
gilt für die gesamte Leistung, für ALLE Arbeiten am und
um
den betroffenen Schacht
und wird nur einmalig vergütet.
Für Schächte, die erneuert werden, gilt die Erschwernis
nicht.

**2.11.90 Erschwernis infolge Einbauten Erschwer. gesamt*Asphaltbefestig. Schächte**
StL-Nr. 2231130781502
Erschwernis infolge Einbauten, Schächten und Straßenabläufen. Abgerechnet wird je Stück Einbauteil.
Erschwernis beim Fräsen, Aufnehmen, Aufsprühen von Bi-
tumenemulsionen sowie Herstellen von Asphaltschichten.
Asphaltbefestigung.
Schächte.
Menge: 10,000 St

### Bereich 3 Markierung (weiß)

#### Abschnitt 3.1 Baustelleneinrichtung

**3.1.10 Baustelle einrichten 1 Markierungskolonne je Tagessatz**
1 Markierungskolonne je Tagessatz
Geräte, Werkzeuge und sonstige Betriebsmittel, die zur
vertragsgemäßen Ausführung der Bauleistungen erforderlich sind, auf die Baustelle bringen, bereitstellen und
soweit der Geräteeinsatz nicht gesondert vergütet
wird - betriebsfertig aufstellen einschl. der dafür
notwendigen Arbeiten.
Strom-, Wasser-, Fernsprechanschluss sowie
Entsorgungseinrichtungen und dgl.
für die Baustelle, soweit erforderlich, herstellen. Bei
Bedarf Lagerplätze, sonstige Platzbefestigungen und
Wege im Baustellenbereich anlegen.
Flächen beschaffen, sofern die vom AG zur Verfügung
gestellten nicht ausreichen.
Abrechnung = 1 Markierungskolonne je Tagessatz
Menge: 10,000 St

**3.1.20 Baustelle räumen 1 Markierungskollonne je Tagessatz**
1 Markierungskolonne
Baustelle von allen Geräten, Anlagen, Einrichtungen und
dgl. räumen.
Abrechnung = 1 Markierungskolonne je Tagessatz
Menge: 10,000 St

#### Abschnitt 3.2 Erst- u. Kontrollprüf., Hilfsleistungen

**3.2.10 Ausführungszeichnungen herstellen**
Ausführungszeichnungen herstellen.
Ausführungszeichnungen für jede Einzelmaßnahme.
Vorübergehende Verkehrssicherungsmaßnahmen durchführen.
Ausführungszeichnungen = Markierungsplan.
Markierungspläne mit dem Bestand der vorhandenen
Markierung  und nach den gültigen Vorschriften und
Regelwerken überarbeiten.
In Lagepläne M 1:500 sowie digital (DXF-Datei und
PDF-Datei) darstellen / erstellen.
Dargestellt werden müssen die Lage, Geometrie und Art
der Markierung, sowie die verbleibenden
Fahrbahn- und Fahrstreifenbreiten.
Dem AG sind die Unterlagen in 1-facher Ausfertigung
digital (PDF) und in 2-facher Ausfertigung in
Papierform spätestens 7 Tage nach Beginn der
Bauarbeiten zur Prüfung vorzulegen.
Abrechnung = Je Einzelmaßnahme 1 St.
Menge: 10,000 St
- 64,000, Zuordnung: 101
- 54,000, Zuordnung: - 101

**3.2.20 Rückstellprobe f. Mustergl. entn.**
Rückstellprobe f. Mustergl. entn.
Rückstellprobe für Mustergleichheitsprüfung von
Markierungsmaterial nach Aufforderung des AG entnehmen,
beschriften und dem AG übergeben.
Probebehälter liefern.
1 Stück = 2 Probebehälter mit Proben für AG und
Prüfstelle.
Markierungssystem aus Heißplastikmasse.
Menge: 10,000 St

**3.2.30 Prüfung fertige Leistung Neuzustand**
Durchführung der Prüfung der fertigen Leistung im Neuzustand für alle ausgeführten Markierungssysteme durch
eine anerkannte Prüfstelle.
Abrechnung = Je Einzelmaßnahme 1 St.
Menge: 10,000 St

#### Abschnitt 3.3 Vorbereitende Arbeiten

**3.3.10 Markierungsfläche reinigen Saugkehrwagen**
StL-Nr. 22113111002
Fläche für Markierung reinigen. Kehrgut aufnehmen und
nach Wahl des AN verwerten. Abgerechnet wird die zu
markierende Fläche. Bei Pfeil, Buchstabe, Ziffer, Verkehrsschild, und Piktogramm ergibt sich die Fläche aus
dem kleinsten umschließenden Rechteck.
Reinigung mit Saugkehrwagen.
Menge: 300,000 m2
- 0,000, Zuordnung: 131
- 300,000, Zuordnung: 131

*Hinweis*
Die OZ gilt auch für den Einsatz von Warmluftgeräten
zur Erhöhung der Fahrbahndeckentemperatur auf die
gemäß Herstelleranweisung erforderliche Mindesttemperatur für die Applikation der Markierung.
Auf Anordnung des AG.

**3.3.20 Markierungsfläche trocknen**
StL-Nr. 221131105
Fläche für Markierung schonend trocknen. Abgerechnet
wird die zu markierende Fläche. Bei Pfeil, Buchstabe,
Ziffer, Verkehrsschild und Piktogramm ergibt sich die
Fläche aus dem kleinsten umschließenden Rechteck.
Menge: 325,000 m2
- 294,942, Zuordnung: 131
- 30,058, Zuordnung: 131

#### Abschnitt 3.4 Heißplastikmarkierung

**3.4.10 Längsmarkierung Typ II herstellen durchg.Fstr.begr.*Breite 0,12 m mit Vormarkierung*Heißplastikmasse grobe Nachstreum.*P 7 nicht grob.Decke**
StL-Nr. 22113150521171022
Längsmarkierung Typ II einschl. evtl.
Sperrflächenumrandung als endgültige Markierung herstellen. Abgerechnet wird der markierte Strich, bei
Doppelstrichen zwei Striche.
Durchgehend als Fahrstreifenbegrenzung.
Strichbreite = 0,12 m.
Strich mit Vormarkierung.
Markierungssystem aus thermoplastischem Stoff, nicht
spritzbar (Heißplastikmasse).
Als System mit groben Nachstreumitteln.
Verkehrsklasse = P 7.
Markierung auf nicht grobstrukturierter Asphaltdeckschicht.
Menge: 335,000 m
Zuordnung: 131

**3.4.20 Längsmarkierung Typ II herstellen*Breite 0,12 m mit Vormarkierung*Heißplastikmasse grobe Nachstreum.*P 7 nicht grob.Decke**
StL-Nr. 22113150591171022
Längsmarkierung Typ II einschl. evtl.
Sperrflächenumrandung als endgültige Markierung herstellen. Abgerechnet wird der markierte Strich, bei
Doppelstrichen zwei Striche.
Markierung 'Unterbrochen; Verhältnis Strich/Lücke
unterschiedlich'
Strichbreite = 0,12 m.
Strich mit Vormarkierung.
Markierungssystem aus thermoplastischem Stoff, nicht
spritzbar (Heißplastikmasse).
Als System mit groben Nachstreumitteln.
Verkehrsklasse = P 7.
Markierung auf nicht grobstrukturierter Asphaltdeckschicht.
Menge: 505,000 m
Zuordnung: 131

**3.4.30 Längsmarkierung Typ II herstellen durchg.Fstr.begr.*Breite 0,25 m mit Vormarkierung*Heißplastikmasse grobe Nachstreum.*P 7 nicht grob.Decke**
StL-Nr. 22113150523171022
Längsmarkierung Typ II einschl. evtl.
Sperrflächenumrandung als endgültige Markierung herstellen. Abgerechnet wird der markierte Strich, bei
Doppelstrichen zwei Striche.
Durchgehend als Fahrstreifenbegrenzung.
Strichbreite = 0,25 m.
Strich mit Vormarkierung.
Markierungssystem aus thermoplastischem Stoff, nicht
spritzbar (Heißplastikmasse).
Als System mit groben Nachstreumitteln.
Verkehrsklasse = P 7.
Markierung auf nicht grobstrukturierter Asphaltdeckschicht.
Menge: 150,000 m

**3.4.40 Längsmarkierung Typ II herstellen Blockmark. 1 zu 1*Breite 0,25 m mit Vormarkierung*Heißplastikmasse grobe Nachstreum.*P 7 nicht grob.Decke**
StL-Nr. 22113150543171022
Längsmarkierung Typ II einschl. evtl.
Sperrflächenumrandung als endgültige Markierung herstellen. Abgerechnet wird der markierte Strich, bei
Doppelstrichen zwei Striche.
Unterbrochen; Verhältnis Strich/Lücke 1 zu 1 als Fahrbahnbegrenzung (Blockmarkierung).
Strichbreite = 0,25 m.
Strich mit Vormarkierung.
Markierungssystem aus thermoplastischem Stoff, nicht
spritzbar (Heißplastikmasse).
Als System mit groben Nachstreumitteln.
Verkehrsklasse = P 7.
Markierung auf nicht grobstrukturierter Asphaltdeckschicht.
Menge: 225,000 m

**3.4.50 Quermarkierung Typ II herstellen Fußgängerfurt*mit Vormarkierung Heißplastikmasse*grobe Nachstreum. nicht grob.Decke**
StL-Nr. 221131510312102
Quermarkierung Typ II als endgültige Markierung herstellen. Verkehrsklasse P 7. Abgerechnet wird der markierte Strich.
Markierung = Fußgängerfurt.
Strich mit Vormarkierung.
Markierungssystem aus thermoplastischem Stoff, nicht
spritzbar (Heißplastikmasse).
Als System mit groben Nachstreumitteln.
Markierung auf nicht grobstrukturierter Asphaltdeckschicht.
Menge: 20,000 m
Zuordnung: 131

**3.4.60 Quermarkierung Typ II herstellen Radfahrerfurt*mit Vormarkierung Heißplastikmasse*grobe Nachstreum. nicht grob.Decke**
StL-Nr. 221131510412102
Quermarkierung Typ II als endgültige Markierung herstellen. Verkehrsklasse P 7. Abgerechnet wird der markierte Strich.
Markierung = Radfahrerfurt.
Strich mit Vormarkierung.
Markierungssystem aus thermoplastischem Stoff, nicht
spritzbar (Heißplastikmasse).
Als System mit groben Nachstreumitteln.
Markierung auf nicht grobstrukturierter Asphaltdeckschicht.
Menge: 16,000 m

**3.4.70 Quermarkierung Typ II herstellen Haltlinie*mit Vormarkierung Heißplastikmasse*grobe Nachstreum. nicht grob.Decke**
StL-Nr. 221131510112102
Quermarkierung Typ II als endgültige Markierung herstellen. Verkehrsklasse P 7. Abgerechnet wird der markierte Strich.
Markierung = Haltlinie.
Strich mit Vormarkierung.
Markierungssystem aus thermoplastischem Stoff, nicht
spritzbar (Heißplastikmasse).
Als System mit groben Nachstreumitteln.
Markierung auf nicht grobstrukturierter Asphaltdeckschicht.
Menge: 16,000 m
Zuordnung: 131

**3.4.80 Quermarkierung Typ II herstellen Wartelinie*mit Vormarkierung Heißplastikmasse*grobe Nachstreum. nicht grob.Decke**
StL-Nr. 221131510212102
Quermarkierung Typ II als endgültige Markierung herstellen. Verkehrsklasse P 7. Abgerechnet wird der markierte Strich.
Markierung = Wartelinie.
Strich mit Vormarkierung.
Markierungssystem aus thermoplastischem Stoff, nicht
spritzbar (Heißplastikmasse).
Als System mit groben Nachstreumitteln.
Markierung auf nicht grobstrukturierter Asphaltdeckschicht.
Menge: 16,000 m
Zuordnung: 131

**3.4.90 Quermarkierung Typ II herstellen Fußgängerüberweg*mit Vormarkierung Heißplastikmasse*grobe Nachstreum. nichtgrobstr.Bet.**
StL-Nr. 221131510512104
Quermarkierung Typ II als endgültige Markierung herstellen. Verkehrsklasse P 7. Abgerechnet wird der markierte Strich.
Markierung = Fußgängerüberweg.
Strich mit Vormarkierung.
Markierungssystem aus thermoplastischem Stoff, nicht
spritzbar (Heißplastikmasse).
Als System mit groben Nachstreumitteln.
Markierung auf nicht grobstrukturierter Betondecke.
Menge: 6,000 m
Zuordnung: 131

**3.4.100 Sperrflächenmarkierung Typ II herst Breite 0,25 m*mit Vormarkierung Heißplastikmasse*grobe Nachstreum. P 7*nicht grob.Decke**
StL-Nr. 22113151511710202
Sperrfläche als Schrägstrichgatter Typ II als endgültige Markierung herstellen. Abgerechnet wird der markierte Strich.
Strichbreite = 0,25 m.
Strich mit Vormarkierung.
Markierungssystem aus thermoplastischem Stoff, nicht
spritzbar (Heißplastikmasse).
Als System mit groben Nachstreumitteln.
Verkehrsklasse = P 7.
Markierung auf nicht grobstrukturierter Asphaltdeckschicht.
Menge: 80,000 m
Zuordnung: 131

**3.4.110 Pfeilmarkierung Typ II herstellen geradeaus*mit Vormarkierung Länge 5,00 m*Heißplastikmasse grobe Nachstreum.*nicht grob.Decke**
StL-Nr. 22113152011221002
Pfeilmarkierung Typ II als endgültige Markierung herstellen.  Verkehrsklasse P 7.
Markierungszeichen = Pfeil geradeaus.
Mit Vormarkierung.
Länge = 5,00 m.
Markierungssystem aus thermoplastischem Stoff, nicht
spritzbar (Heißplastikmasse).
Als System mit groben Nachstreumitteln.
Markierung auf nicht grobstrukturierter Asphaltdeckschicht.
Menge: 26,000 St
Zuordnung: 131

**3.4.120 Pfeilmarkierung Typ II herstellen li.o.re. ab*mit Vormarkierung Länge 5,00 m*Heißplastikmasse grobe Nachstreum.*nicht grob.Decke**
StL-Nr. 22113152021221002
Pfeilmarkierung Typ II als endgültige Markierung herstellen.  Verkehrsklasse P 7.
Markierungszeichen = Pfeil links oder rechts ab.
Mit Vormarkierung.
Länge = 5,00 m.
Markierungssystem aus thermoplastischem Stoff, nicht
spritzbar (Heißplastikmasse).
Als System mit groben Nachstreumitteln.
Markierung auf nicht grobstrukturierter Asphaltdeckschicht.
Menge: 4,000 St
Zuordnung: 131

**3.4.130 Pfeilmarkierung Typ II herstellen gerad.+li.o.re.ab*mit Vormarkierung Länge 5,00 m*Heißplastikmasse grobe Nachstreum.*nicht grob.Decke**
StL-Nr. 22113152031221002
Pfeilmarkierung Typ II als endgültige Markierung herstellen.  Verkehrsklasse P 7.
Markierungszeichen = Pfeil geradeaus und links oder
rechts ab.
Mit Vormarkierung.
Länge = 5,00 m.
Markierungssystem aus thermoplastischem Stoff, nicht
spritzbar (Heißplastikmasse).
Als System mit groben Nachstreumitteln.
Markierung auf nicht grobstrukturierter Asphaltdeckschicht.
Menge: 6,000 St
Zuordnung: 131

**3.4.140 Pfeilmarkierung Typ II herstellen n.li.o.re.wechs.*mit Vormarkierung Länge 5,00 m*Heißplastikmasse grobe Nachstreum.*nicht grob.Decke**
StL-Nr. 22113152051221002
Pfeilmarkierung Typ II als endgültige Markierung herstellen.  Verkehrsklasse P 7.
Markierungszeichen = Pfeil nach links oder rechts wechseln.
Mit Vormarkierung.
Länge = 5,00 m.
Markierungssystem aus thermoplastischem Stoff, nicht
spritzbar (Heißplastikmasse).
Als System mit groben Nachstreumitteln.
Markierung auf nicht grobstrukturierter Asphaltdeckschicht.
Menge: 3,000 St
Zuordnung: 131

**3.4.150 Pfeilmarkierung Typ II herstellen Vorankünd.pfeil*mit Vormarkierung Länge 5,00 m*Heißplastikmasse grobe Nachstreum.*nicht grob.Decke**
StL-Nr. 22113152061221002
Pfeilmarkierung Typ II als endgültige Markierung herstellen.  Verkehrsklasse P 7.
Markierungszeichen = Vorankündigungspfeil.
Mit Vormarkierung.
Länge = 5,00 m.
Markierungssystem aus thermoplastischem Stoff, nicht
spritzbar (Heißplastikmasse).
Als System mit groben Nachstreumitteln.
Markierung auf nicht grobstrukturierter Asphaltdeckschicht.
Menge: 2,000 St
Zuordnung: 131

**3.4.160 Parkmarkierung Typ II herstellen Parkmarkierung*mit Vormarkierung Heißspritzplastik*grobe Nachstreum. P 7*nicht grob.Decke**
StL-Nr. 22113152511510202
Parkflächenmarkierung und Grenzmarkierung für Halt- und
Parkverbot Typ II als endgültige Markierung herstellen.
Abgerechnet wird der markierte Strich.
Markierung = Parkmarkierung.
Strich mit Vormarkierung.
Markierungssystem aus thermoplastischem Stoff, spritzbar (Heißspritzplastik).
Als System mit groben Nachstreumitteln.
Verkehrsklasse = P 7.
Markierung auf nicht grobstrukturierter Asphaltdeckschicht.
Menge: 20,000 m
Zuordnung: 131

**3.4.170 Sonstiges Mark.zeichen Typ II herst*mit Vormarkierung Heißplastikmasse*grobe Nachstreum. nicht grob.Decke**
StL-Nr. 221131530912102
Sonstiges Markierungszeichen Typ II als endgültige Markierung nach Unterlagen des AG herstellen. Verkehrsklasse P 7.
Markierungszeichen 'Piktogramm, Einzelfläche = 2,00 m2
Skizze wird vom AG vorgegeben. '
Mit Vormarkierung.
Markierungssystem aus thermoplastischem Stoff, nicht
spritzbar (Heißplastikmasse).
Als System mit groben Nachstreumitteln.
Markierung auf nicht grobstrukturierter Asphaltdeckschicht.
Menge: 8,000 St
Zuordnung: 131

#### Abschnitt 3.5 Zulagen

**3.5.10 Zulage "Samstagsarbeit 0-24 Uhr"**
Zulage für die gesamte Kolonne für
Markierungsaltarbeiten
inkl Gerät und Maschinen
(bei vom AG angeordneter Samstagsarbeit im Zeitraum
von 0:00 bis 24:00 Uhr)
Menge: 10,000 h

**3.5.20 Zulage "Sonntags-/Feiertagsarbeit 0-24 Uhr"**
Zulage für die gesamte Kolonne für
Markierungsaltarbeiten
inkl Gerät und Maschinen
(bei vom AG angeordneter Sonntags- / Feiertagsarbeit im
Zeitraum von 0:00 bis 24:00 Uhr)
Menge: 10,000 h

### Bereich 4 Rinne

#### Abschnitt 4.1 Rückbau - im Baustellenbereich lagern

**4.1.10 Streifen/Rinne aus Naturstein aufn. 2-zeilig**
StL-Nr. 22311504699919900
Streifen oder Rinne aus Naturstein aufnehmen. Aufbruch
der Tragschicht wird gesondert vergütet.
Dicke '10 bis 16 cm
Stein-Mix 120-180 / 100-180 / 100-160 [L/B/H] '
Breite des Streifens/der Rinne '2-zeilig'
Pflasterstein 'aus Granit, Basalt oder Sandstein '
Mit Fugenfüllung aus hydraulisch gebundenem Fu-
genmörtel.
Fundament 'aus Beton/Mörtel, über 10 bis 30 cm dick,
aufbrechen. '
Aufbruchgut 'Steine säubern, innerhalb der Baustelle
fördern und auf Paletten lagern.'
Menge: 10,000 m

**4.1.20 Streifen/Rinne aus Naturstein aufn. 3-zeilig**
StL-Nr. 22311504699919900
Streifen oder Rinne aus Naturstein aufnehmen. Aufbruch
der Tragschicht wird gesondert vergütet.
Dicke '10 bis 16 cm
Stein-Mix 120-180 / 100-180 / 100-160 [L/B/H] '
Breite des Streifens/der Rinne '3-zeilig'
Pflasterstein 'aus Granit, Basalt oder Sandstein '
Mit Fugenfüllung aus hydraulisch gebundenem Fu-
genmörtel.
Fundament 'aus Beton/Mörtel, über 10 bis 30 cm dick,
aufbrechen. '
Aufbruchgut 'Steine säubern, innerhalb der Baustelle
fördern und auf Paletten lagern.'
Menge: 10,000 m

**4.1.30 Streifen/Rinne aus Naturstein aufn. 4-zeilig**
StL-Nr. 22311504699919900
Streifen oder Rinne aus Naturstein aufnehmen. Aufbruch
der Tragschicht wird gesondert vergütet.
Dicke '9 bis 11 cm
Stein-Mix 90-110/90-110/90-110 [L/B/H] '
Breite des Streifens/der Rinne '4-zeilig'
Pflasterstein 'aus Granit, Basalt oder Sandstein '
Mit Fugenfüllung aus hydraulisch gebundenem Fu-
genmörtel.
Fundament 'aus Beton/Mörtel, über 10 bis 30 cm dick,
aufbrechen.'
Aufbruchgut 'Steine säubern, innerhalb der Baustelle
fördern und auf Paletten lagern. '
Menge: 10,000 m

#### Abschnitt 4.2 Rückbau - der Verwertung zuführen

**4.2.10 Rinne a.B/M. aufbrechen, Verwertung n. Wahl d. AN**
Pflasterstreifen mit Unterlage als Randeinfassung,
Rinne oder ähnlich aufbrechen.
Aufbruchtiefe gilt ab OK Pflaster.
Aufbruchgut der Verwertung nach Wahl des AN zuführen.
Pflaster = Beton-, Naturstein, Klinker verschiedener
Art und Größe.
Fugenfüllung = verschiedener Art.
Fundament = Beton oder Mörtel.
Aufbruchtiefe = i.M. 45 cm.
Menge: 100,000 m2

#### Abschnitt 4.3 Herstellung - Pflasterrrinne, Steine Lagern im Baustellenbereich

**4.3.10 Rinne mit Pflasterst. des AG herst. 2-zeilig Bordrinne Mix 120-180 / 100-180 / 100-160 [L/B/H]**
Rinne mit Pflastersteinen des AG herstellen.
Steine lagern innerhalb der Baustelle.
Steine vor dem Versetzen von ungebundenen
Verschmutzungen säubern. Mehrzeiliger Streifen
ist mit beidseitigen Schnurkanten herzustellen.
Bordrinne.
Format für Rastermaß des Pflastersteins Mix 120-180 /
100-180 / 100-160 [L/B/H]
Pflasterstein aus Granit, Basalt oder Sandstein
Breite 2-zeilig.
Beton für Fundament und Rückenstütze mit einer Druckfestigkeit (Einzelwert) am Bohrkern von mind. 12 MPa.
Rückenstütze nach Unterlagen des AG.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Verlegung in Geraden und Radien > 20,00 m, als
Pendelrinne,
herstellen
Rinnenquerschnitt Gesamtdicke ca. 40 cm, einschl. Erd-
und Schalungsarbeiten
Menge: 10,000 m

**4.3.20 Rinne mit Pflasterst. des AG herst. 3-zeilig Bordrinne Mix 120-180 / 100-180 / 100-160 [L/B/H]**
Rinne mit Pflastersteinen des AG herstellen.
Steine lagern innerhalb der Baustelle.
Steine vor dem Versetzen von ungebundenen
Verschmutzungen säubern. Mehrzeiliger Streifen
ist mit beidseitigen Schnurkanten herzustellen.
Bordrinne.
Format für Rastermaß des Pflastersteins Mix 120-180 /
100-180 / 100-160 [L/B/H]
Pflasterstein aus Granit, Basalt oder Sandstein
Breite 3-zeilig.
Beton für Fundament und Rückenstütze mit einer Druckfestigkeit (Einzelwert) am Bohrkern von mind. 12 MPa.
Rückenstütze nach Unterlagen des AG.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Verlegung in Geraden und Radien > 20,00 m, als
Pendelrinne,
herstellen
Rinnenquerschnitt Gesamtdicke ca. 40 cm, einschl. Erd-
und Schalungsarbeiten
Menge: 10,000 m

**4.3.30 Rinne mit Pflasterst. des AG herst. 4-zeilig Bordrinne Mix 90-110/90-110/90-110 [L/B/H]**
Rinne mit Pflastersteinen des AG herstellen.
Steine lagern innerhalb der Baustelle.
Steine vor dem Versetzen von ungebundenen
Verschmutzungen säubern. Mehrzeiliger Streifen
ist mit beidseitigen Schnurkanten herzustellen.
Bordrinne.
Format für Rastermaß des Pflastersteins Mix
90-110/90-110/90-110 [L/B/H]
Pflasterstein aus Granit, Basalt oder Sandstein
Breite 4-zeilig.
Beton für Fundament und Rückenstütze mit einer Druckfestigkeit (Einzelwert) am Bohrkern von mind. 12 MPa.
Rückenstütze nach Unterlagen des AG.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Verlegung in Geraden und Radien > 20,00 m, als
Pendelrinne,
herstellen
Rinnenquerschnitt Gesamtdicke ca. 40 cm, einschl. Erd-
und Schalungsarbeiten
Menge: 10,000 m

#### Abschnitt 4.4 Herstellung - Pflasterrinne

**4.4.10 Rinne mit Pflast. aus Beton herst. 1-zeilig Bordrinne 160/160/140 bzw. 240/160/140,**
StL-Nr. 22311542119311199
Rinne mit Pflastersteinen aus Beton herstellen. Mehrzeilige Rinne ist mit beidseitigen Schnurkanten herzustellen.
Bordrinne.
Format für Rastermaß ' 160/160/140 bzw.  240/160/140,
Farbe "grau".'
Ohne Fase, ohne Vorsatzbeton.
Breite 1-zeilig.
Beton für Fundament und Rückenstütze mit einer Druckfestigkeit (Einzelwert) am Bohrkern von mind. 12 MPa.
Rückenstütze nach Unterlagen des AG.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Verlegung 'in Geraden und Radien > 20,00 m, als
Pendelrinne,
herstellen'
Rinnenquerschnitt 'Gesamtdicke ca. 40 cm, einschl. Erd-
und Schalungsarbeiten.'
Menge: 10,000 m

**4.4.20 Rinne mit Pflast. aus Beton herst. 1-zeilig Bordrinne 160/160/140 bzw. 240/160/140,**
StL-Nr. 22311542119311199
Rinne mit Pflastersteinen aus Beton herstellen. Mehrzeilige Rinne ist mit beidseitigen Schnurkanten herzustellen.
Bordrinne.
Format für Rastermaß ' 160/160/140 bzw.  240/160/140,
Farbe "rot".'
Ohne Fase, ohne Vorsatzbeton.
Breite 1-zeilig.
Beton für Fundament und Rückenstütze mit einer Druckfestigkeit (Einzelwert) am Bohrkern von mind. 12 MPa.
Rückenstütze nach Unterlagen des AG.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Verlegung 'in Geraden und Radien > 20,00 m, als
Pendelrinne,
herstellen'
Rinnenquerschnitt 'Gesamtdicke ca. 40 cm, einschl. Erd-
und Schalungsarbeiten.'
Menge: 10,000 m

**4.4.30 Rinne mit Pflast. aus Beton herst. 2-zeilig Bordrinne 160/160/140 bzw. 240/160/140,**
StL-Nr. 22311542119321199
Rinne mit Pflastersteinen aus Beton herstellen. Mehrzeilige Rinne ist mit beidseitigen Schnurkanten herzustellen.
Bordrinne.
Format für Rastermaß ' 160/160/140 bzw.  240/160/140.
Farbe "grau".'
Ohne Fase, ohne Vorsatzbeton.
Breite 2-zeilig.
Beton für Fundament und Rückenstütze mit einer Druckfestigkeit (Einzelwert) am Bohrkern von mind. 12 MPa.
Rückenstütze nach Unterlagen des AG.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Verlegung 'in Geraden und Radien > 20,00 m, als
Pendelrinne,
herstellen'
Rinnenquerschnitt 'Gesamtdicke ca. 40 cm, einschl. Erd-
und Schalungsarbeiten.'
Menge: 10,000 m

**4.4.40 Rinne mit Pflast. aus Beton herst. 2-zeilig Bordrinne 160/160/140 bzw. 240/160/140,**
StL-Nr. 22311542119321199
Rinne mit Pflastersteinen aus Beton herstellen. Mehrzeilige Rinne ist mit beidseitigen Schnurkanten herzustellen.
Bordrinne.
Format für Rastermaß ' 160/160/140 bzw.  240/160/140.
Farbe "rot".'
Ohne Fase, ohne Vorsatzbeton.
Breite 2-zeilig.
Beton für Fundament und Rückenstütze mit einer Druckfestigkeit (Einzelwert) am Bohrkern von mind. 12 MPa.
Rückenstütze nach Unterlagen des AG.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Verlegung 'in Geraden und Radien > 20,00 m, als
Pendelrinne,
herstellen'
Rinnenquerschnitt 'Gesamtdicke ca. 40 cm, einschl. Erd-
und Schalungsarbeiten.'
Menge: 10,000 m

**4.4.50 Rinne mit Pflast. aus Beton herst. 3-zeilig Bordrinne 160/160/140 bzw. 240/160/140,**
StL-Nr. 22311542119331199
Rinne mit Pflastersteinen aus Beton herstellen. Mehrzeilige Rinne ist mit beidseitigen Schnurkanten herzustellen.
Bordrinne.
Format für Rastermaß ' 160/160/140 bzw.  240/160/140
Farbe "grau".'
Ohne Fase, ohne Vorsatzbeton.
Breite 3-zeilig.
Beton für Fundament und Rückenstütze mit einer Druckfestigkeit (Einzelwert) am Bohrkern von mind. 12 MPa.
Rückenstütze nach Unterlagen des AG.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Verlegung 'in Geraden und Radien > 20,00 m,  als
Pendelrinne, herstellen'
Rinnenquerschnitt 'Gesamtdicke ca. 40 cm, einschl. Erd-
und Schalungsarbeiten.'
Menge: 10,000 m

**4.4.60 Rinne mit Pflast. aus Beton herst. 3-zeilig Bordrinne 160/160/140 bzw. 240/160/140,**
StL-Nr. 22311542119331199
Rinne mit Pflastersteinen aus Beton herstellen. Mehrzeilige Rinne ist mit beidseitigen Schnurkanten herzustellen.
Bordrinne.
Format für Rastermaß ' 160/160/140 bzw.  240/160/140
Farbe "rot".'
Ohne Fase, ohne Vorsatzbeton.
Breite 3-zeilig.
Beton für Fundament und Rückenstütze mit einer Druckfestigkeit (Einzelwert) am Bohrkern von mind. 12 MPa.
Rückenstütze nach Unterlagen des AG.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Verlegung 'in Geraden und Radien > 20,00 m,  als
Pendelrinne, herstellen'
Rinnenquerschnitt 'Gesamtdicke ca. 40 cm, einschl. Erd-
und Schalungsarbeiten.'
Menge: 10,000 m

**4.4.70 Rinne mit Pflast. aus Beton herst. 1-zeilig Bordrinne 250/120/100, Farbe "rot"**
StL-Nr. 22311542119311199
Rinne mit Pflastersteinen aus Beton herstellen. Mehrzeilige Rinne ist mit beidseitigen Schnurkanten herzustellen.
Bordrinne.
Format für Rastermaß '250/120/100, Farbe "rot" '
Ohne Fase, ohne Vorsatzbeton.
Breite 1-zeilig.
Beton für Fundament und Rückenstütze mit einer Druckfestigkeit (Einzelwert) am Bohrkern von mind. 12 MPa.
Rückenstütze nach Unterlagen des AG.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Verlegung 'n Geraden und Radien > 20,00 m,  als
Pendelrinne,
herstellen '
Rinnenquerschnitt 'Gesamtdicke ca. 40 cm, einschl. Erd-
und Schalungsarbeiten '
Menge: 10,000 m

**4.4.80 Rinne mit Pflast. aus Beton herst. 3-zeilig Bordrinne 250/120/100, Farbe "rot"**
Rinne mit Pflastersteinen aus Beton herstellen. Mehrzeilige Rinne ist mit beidseitigen Schnurkanten herzustellen.
Bordrinne.
Format für Rastermaß 250/120/100, Farbe "rot"
Ohne Fase, ohne Vorsatzbeton.
Breite 3-zeilig.
Beton für Fundament und Rückenstütze mit einer Druckfestigkeit (Einzelwert) am Bohrkern von mind. 12 MPa.
Rückenstütze nach Unterlagen des AG.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Menge: 20,000 m
- 20,000, Zuordnung: 115
- 0,000, Zuordnung: 115

#### Abschnitt 4.5 Herstellung - Betonflügelrinne

**4.5.10 Betonflügelrinne (rot) mit Bewehrung herst.**
Betonflügelrinne (rot) mit Bewehrung in
Schalungsbauweise herstellen.
Die Bewehrungskörbe sind werksmäßig vorzufertigen.
Die Verbindung der einzelnen Bewehrungselemente hat
mittels Punktschweißung zu erfolgen.
Festigkeitsklasse C30/37.
Kategorie PSV 50.
Bewehrung BST 500 S.
Breite 40 cm.
Dicke i.M. 42 cm einlagig.
Menge: 35,000 m2

**4.5.20 Querscheinfuge in Betonflügelrinne herst.**
Querscheinfuge in Betonflügelrinne herstellen.
Fugenkerbe durch Einbau eines Hartfaserstreifens
in den frischen Beton, ca. 15 cm tief, herstellen.
Der Hartfaserstreifen muss mit der Rinne bündig
abschließen.
Fugen nach Erhärten des Betons aufschneiden.
2 Stck. Dübel Du. 25 mm, ca. 20 cm unter Oberkante
Rinne verlegen.
Menge: 30,000 St

**4.5.30 Querpressfuge herstellen**
Querpressfuge in Betondecken herstellen.
Fugenspalt schneiden. Fuge verfüllen.
Fuge in Fahrbahnen.
Dübel nach Unterlagen des AG.
Fugenspaltbreite 10 mm, Fugenspalttiefe 30 mm,
Unterfüllstoff einbringen, Verfüllen mit heiß
verarbeitbarer Fugenmasse.
Menge: 50,000 m

#### Abschnitt 4.6 Herstellung - Zulagen und Erschwernisse, Abläufe

**4.6.10 Zulage zu Herstellung Pflasterrinne**
Rinnen in Geraden und Bögen,
1,00 < r < 20,00 m.
Menge: 10,000 m

**4.6.20 Bewegungsfuge in Streifen und Rinnen herstellen**
Bewegungsfugen in Streifen und Rinnen herstellen.
Fugenbreite 10 mm.
Fuge in Rinne.
Streifen- / Rinnenbreite bis 50 cm, Rinnenhöhe bis 40
cm
Verfüllen mit Dehnscheiben aus vernetztem
Polyolefin-Schaumstoff XPE. Hersteller: Innoplex GmbH,
oder gleichwertiger Art.
Die Dehnscheibe durchgehend bis 1 mm unter OK Rinne.

Abgerechnet wird das Stück hergestellte Bewegungsfuge.
Das Bearbeiten der Steine zum  Anpassen der Rinne
an die Fuge ist im Leistungsumfang enthalten.
Fugenabstand: ca. alle 8,0 m und ca. 0,5 m vor
und hinter dem Straßenablauf.
Menge: 50,000 St

**4.6.30 Straßenablauf angleichen - Aufsatz**
Aufsatz für Straßenablauf (Rahmen und Roste) incl.
Ausgleichsringe (max. 3 Stück)
vollständig ausbauen, einschließlich der erforderlichen
Aufbruch-, Erd-, und Verfüllarbeiten.
Aufbruchgut der Verwertung nach Wahl des AN zuführen.
Aufbruchgut:  Rahmen, Roste, Betonfertigteile und
Asphalt
Abmessung:  bis 450 mm lichte Weite
Ausbautiefe:  bis 0,50 m ab OK Aufsatz

Neuen Aufsatz an veränderte Straßenhöhe angleichen
einschließlich Materiallieferung.
Aufmauern des Höhenausgleichs mit Ausgleichsringe oder
Klinker (max. 3 Stück) mit Zementmörtel und aufsetzen
der Gußeisenteile (Rahmen und Roste).
Material:  Gußeisenteile (Rahmen und Roste),
Ausgleichringe, Klinker und Zementmörtel.
Menge: 30,000 St

**4.6.40 Straßenablauf angleichen - Betonoberteil und Aufsatz**
Aufsatz für Straßenablauf (Rahmen und Roste) incl.
Ausgleichsringe (max. 3 Stück) und Betonoberteil
vollständig ausbauen, einschließlich der erforderlichen
Aufbruch-, Erd-, und Verfüllarbeiten.
Aufbruchgut der Verwertung nach Wahl des AN zuführen.
Aufbruchgut:  Rahmen, Roste, Betonfertigteile und
Asphalt
Abmessung:  bis 450 mm lichte Weite
Ausbautiefe:  bis 0,80 m ab OK Aufsatz

Neuen Aufsatz an veränderte Straßenhöhe angleichen
einschließlich Materiallieferung:
durch aufsetzen des Betonoberteiles, aufmauern des
Höhenausgleichs mit Ausgleichsringe oder Klinker (max.
3 Stück) mit Zementmörtel und aufsetzen der
Gußeisenteile (Rahmen und Roste).
Material: Betonoberteil, Gußeisenteile (Rahmen und
Roste), Ausgleichringe, Klinker und Zementmörtel.
Menge: 20,000 St

**4.6.50 Straßenablauf angleichen - Aufsatz 300x500**
Aufsatz für Straßenablauf (Rahmen und Roste) incl.
Ausgleichsringe (max. 3 Stück)
vollständig ausbauen, einschließlich der erforderlichen
Aufbruch-, Erd-, und Verfüllarbeiten.
Aufbruchgut der Verwertung nach Wahl des AN zuführen.
Aufbruchgut:  Rahmen, Roste, Betonfertigteile und
Asphalt
Abmessung:  bis 450 mm lichte Weite
Ausbautiefe:  bis 0,50 m ab OK Aufsatz

Aufsatz für Straßenablauf nach DIN 1229 aufsetzen,
Klasse D, Ausführung nach DIN 19594, 300x500, mit
Schlitzweite 16 mm. Dämpfende Einlage.
Verzinkter Eimer nach DIN 4052, Form A 2.
Aufsatz zunächst provisorisch auflegen und entspechend
Bauablauf Zug um Zug bis auf planmäßige Höhe setzen.
Fuge zwischen den Fertigteilen mit Mörtel MG III nach
DIN 1053 unter Verwendungvon mindestens 3
Distanzstücken entspechender Festigkeit füllen. Füllung
glattstreichen.

Material:  Gußeisenteile (Rahmen und Roste),
Ausgleichringe, Klinker und erford. Zementmörtel.
Menge: 20,000 St

**4.6.60 Straßenablauf Aufsatz 300x500 mit Anschl 1,5 m**
Straßenablauf (Bremer Model)
vollständig ausbauen, einschließlich der erforderlichen
Aufbruch-, Erd-, und Verfüllarbeiten.
Inkl. bis zu 1,50 m Anschlussleitung DN 150.
Aufbruchgut der Verwertung nach Wahl des AN zuführen.
Aufbruchgut:  Rahmen, Roste, Betonfertigteile und
Asphalt
Abmessung:  bis 450 mm lichte Weite
Ausbautiefe:  bis 1,50 m ab OK Aufsatz

Kompletten Straßenablauf nach Wahl des AN
neu setzen. Inkl. Anschlussarbeiten.
mit Anschlussleitung DN 150 an vorhandene
Leitung anschließen.
Inkl. erforderliche Formteile.
Aufsatz für Straßenablauf nach DIN 1229 aufsetzen,
Klasse D, Ausführung nach DIN 19594, 300x500, mit
Schlitzweite 16 mm. Dämpfende Einlage.
Verzinkter Eimer nach DIN 4052, Form A 2.
Aufsatz zunächst provisorisch auflegen und entspechend
Bauablauf Zug um Zug bis auf planmäßige Höhe setzen.
Fuge zwischen den Fertigteilen mit Mörtel MG III nach
DIN 1053 unter Verwendungvon mindestens 3
Distanzstücken entspechender Festigkeit füllen. Füllung
glattstreichen.

Material:  Gußeisenteile (Rahmen und Roste),
Ausgleichringe, Klinker und erford. Zementmörtel
Straßenablauf aus Beton- oder Kunststoffteilen.

s. Anlage zur Baubeschreibung (AzB-HB)
Anhang 2 und 3.
Menge: 10,000 St

*Hinweis*
bis 1,0 m vom Ablauf

**4.6.70 Anpassung von Rinnen herstellen Straßenablauf*Rinnenbr.b. 35 cm einseitig**
StL-Nr. 2231154561102
Anpassung von Rinnen an Einbauten herstellen. Das Bearbeiten der Steine gehört zum Leistungsumfang. Abrechnung nach Stück Einbauteil.
Einbauteil = Straßenablauf.
Rinnenbreite bis 35 cm.
Anpassung an einer Seite des Einbauteils.
Menge: 20,000 St

*Hinweis*
bis 1,0 m vom Ablauf

**4.6.80 Anpassung von Rinnen herstellen Straßenablauf*Rinnenbr.35-50 cm einseitig**
StL-Nr. 2231154561202
Anpassung von Rinnen an Einbauten herstellen. Das Bearbeiten der Steine gehört zum Leistungsumfang. Abrechnung nach Stück Einbauteil.
Einbauteil = Straßenablauf.
Rinnenbreite über 35 bis 50 cm.
Anpassung an einer Seite des Einbauteils.
Menge: 10,000 St

*Hinweis*
bis 1,0 m vom Ablauf

**4.6.90 Anpassung von Rinnen herstellen Straßenablauf 50-75 cm einseitig**
StL-Nr. 2231154561902
Anpassung von Rinnen an Einbauten herstellen. Das Bearbeiten der Steine gehört zum Leistungsumfang. Abrechnung nach Stück Einbauteil.
Einbauteil = Straßenablauf.
Rinnenbreite 'über 50 bis 75 cm'
Anpassung an einer Seite des Einbauteils.
Menge: 10,000 St

### Bereich 5 Pflaster

#### Abschnitt 5.1 Rückbau - Pflaster

**5.1.10 Pflasterd.m.Betonpfl.-steinen aufn. ca. 8 cm dick*ungeb. Fugenmat.**
StL-Nr. 223115011211100
Pflasterdecke mit Pflastersteinen aus Beton aufnehmen.
Aufnehmen der Tragschicht wird gesondert vergütet.
Pflasterstein ca. 8 cm dick.
Mit Fugenfüllung aus ungebundenem Fugenmaterial.
Bettung aus ungebundenem Bettungsmaterial.
Steine und übriges Aufbruchgut nach Wahl des AN verwerten.
Menge: 10,000 m2

**5.1.20 Pflasterd.m.Betonpfl.-steinen aufn. ca.10 cm dick*ungeb. Fugenmat.**
StL-Nr. 223115011311100
Pflasterdecke mit Pflastersteinen aus Beton aufnehmen.
Aufnehmen der Tragschicht wird gesondert vergütet.
Pflasterstein ca. 10 cm dick.
Mit Fugenfüllung aus ungebundenem Fugenmaterial.
Bettung aus ungebundenem Bettungsmaterial.
Steine und übriges Aufbruchgut nach Wahl des AN verwerten.
Menge: 10,000 m2

**5.1.30 Plattenbelag aus Beton aufnehmen d=10 cm**
StL-Nr. 223115021911300
Plattenbelag mit Platten aus Beton aufnehmen. Aufnehmen
der Tragschicht wird gesondert vergütet.
Platte mit Dicke '10 cm'
Mit Fugenfüllung aus ungebundenem Fugenmaterial.
Bettung aus ungebundenem Bettungsmaterial.
Platten und übriges Aufbruchgut nach Wahl des AN verwerten.
Menge: 10,000 m2

**5.1.40 Plattenbelag aus Beton aufnehmen d=7 cm dick**
StL-Nr. 223115021411300
Plattenbelag mit Platten aus Beton aufnehmen. Aufnehmen
der Tragschicht wird gesondert vergütet.
Platte ca. 7 cm dick.
Mit Fugenfüllung aus ungebundenem Fugenmaterial.
Bettung aus ungebundenem Bettungsmaterial.
Platten und übriges Aufbruchgut nach Wahl des AN verwerten.
Menge: 10,000 m2

**5.1.50 Pflasterd. m.Pfl.-klinker aufnehmen Dicke über 6-8 cm**
StL-Nr. 223115016201110
Pflasterdecke mit Pflasterklinker/-ziegel aufnehmen.
Aufnehmen der Tragschicht wird gesondert vergütet.
Dicke des Pflasters über 6 bis 8 cm.
Mit Fugenfüllung aus ungebundenem Fugenmaterial.
Bettung aus ungebundenem Bettungsmaterial.
Pflasterziegel/-klinker und übriges Aufbruchgut nach
Wahl des AN verwerten.
Menge: 10,000 m2

**5.1.60 Natursteinpflasterdecke aufnehmen Kantenl. ü.6-12cm**
StL-Nr. 223115002291101
Natursteinpflasterdecke aufnehmen. Aufnehmen der Tragschicht wird gesondert vergütet.
Abmessung = Pflasterstein mit Kantenlänge über 6 bis 12
cm.
Pflasterstein 'aus Granit, Basalt oder Sandstein'
Mit Fugenfüllung aus Baustoffgemisch ohne Bindemittel.
Bettung aus ungebundenem Bettungsmaterial.
Steine und übriges Aufbruchgut nach Wahl des AN verwerten.
Menge: 100,000 m2

**5.1.70 Natursteinpflasterdecke aufnehmen Kantenl. ü. 12 cm**
StL-Nr. 223115002311101
Natursteinpflasterdecke aufnehmen. Aufnehmen der Tragschicht wird gesondert vergütet.
Abmessung = Pflasterstein mit Kantenlänge über 12 cm.
Pflasterstein aus Granit.
Mit Fugenfüllung aus Baustoffgemisch ohne Bindemittel.
Bettung aus ungebundenem Bettungsmaterial.
Steine und übriges Aufbruchgut nach Wahl des AN verwerten.
Menge: 100,000 m2

**5.1.80 Pflasterd.m.Betonpfl.-steinen aufn. Betonsteinverbundpflaster d=8-10cm**
StL-Nr. 223115011911100
Pflasterdecke mit Pflastersteinen aus Beton aufnehmen.
Aufnehmen der Tragschicht wird gesondert vergütet.
Pflasterstein 'Betonsteinverbundpflaster d=8-10cm'
Mit Fugenfüllung aus ungebundenem Fugenmaterial.
Bettung aus ungebundenem Bettungsmaterial.
Steine und übriges Aufbruchgut nach Wahl des AN verwerten.
Menge: 10,000 m2

**5.1.90 Plattenb. aus Naturstein aufnehmen d = 8 bis 12 cm**
StL-Nr. 223115026992230
Plattenbelag mit Platten aus Naturstein aufnehmen.
Aufnehmen der Tragschicht wird gesondert vergütet.
Platte mit Dicke '8 bis 12 cm'
Platte 'aus Granit, Basalt oder Sandstein.'
Mit Fugenfüllung aus hydraulisch gebundenem Fu-
genmörtel.
Bettung aus hydraulisch gebundenem Bettungsmörtel.
Platten und übriges Aufbruchgut nach Wahl des AN verwerten.
Menge: 10,000 m2

#### Abschnitt 5.2 Zulagen u. Erschwernisse

**5.2.10 Erschwernis Bettung - Verwertung**
Erschwernis Bettung.
Beim Aufnehmen und der Wiederverwertung
zuführen der Pflaster- oder Plattenflächen.
Bettung aus hydraulisch gebundenen Bettungsmörtel
oder HGT statt einer ungebundenen Unterlage.
Menge: 50,000 m2

**5.2.20 Erschwernis Fugenmaterial - Verwertung**
Zulage Fugenmaterial.
Beim Aufnehmen und der Wiederverwertung
zuführen der Pflaster- oder Plattenflächen.
Fugenmaterial aus Bitumenfugenmasse statt Fugenfüllung
aus ungebundenem Fugenmaterial.
Das Fugenmaterial ist der Wiederverwertung nach Wahl
des AN zuzuführen.
Menge: 50,000 m2

### Bereich 6 Bordsteine

#### Abschnitt 6.1 Rückbau - Bordsteine

**6.1.10 Bordstein i. S. aufnehmen. 8/25/50 cm**
StL-Nr. 223115031990200
Bordstein aufnehmen.
Bordstein '8/25/50 cm [B/H/L] '
Fundament 'in Sand verlegt'
Sämtliche Steine und übriges Aufbruchgut nach Wahl des
AN verwerten.
Menge: 5,000 m

**6.1.20 Bordstein aufnehmen. alles Verw. AN Hochbord Beton*Fund.ü10-20/R-St.**
StL-Nr. 223115031150200
Bordstein aufnehmen.
Bordstein = Hoch- und Rundbordstein aus Beton, Breite
bis 18 cm, Höhe bis 30 cm.
Fundament aus Beton, über 10 bis 20 cm dick, und
Rückenstütze aus Beton aufbrechen.
Sämtliche Steine und übriges Aufbruchgut nach Wahl des
AN verwerten.
Menge: 5,000 m

**6.1.30 Bordstein aufnehmen. alles Verw. AN Tiefbord Beton*Fund.ü10-20/R-St.**
StL-Nr. 223115031250200
Bordstein aufnehmen.
Bordstein = Tiefbordstein aus Beton, Höhe bis 30 cm.
Fundament aus Beton, über 10 bis 20 cm dick, und
Rückenstütze aus Beton aufbrechen.
Sämtliche Steine und übriges Aufbruchgut nach Wahl des
AN verwerten.
Menge: 5,000 m

**6.1.40 Bordstein aufnehmen. alles Verw. AN Naturstein A1*Fund.ü10-20/R-St.**
StL-Nr. 223115031650200
Bordstein aufnehmen.
Bordstein = aus Naturstein, Größe A1.
Fundament aus Beton, über 10 bis 20 cm dick, und
Rückenstütze aus Beton aufbrechen.
Sämtliche Steine und übriges Aufbruchgut nach Wahl des
AN verwerten.
Menge: 5,000 m

**6.1.50 Bordstein aufnehmen. alles Verw. AN Naturstein A2-A5*Fund.ü10-20/R-St.**
StL-Nr. 223115031750200
Bordstein aufnehmen.
Bordstein = aus Naturstein, Größe A2 bis A5.
Fundament aus Beton, über 10 bis 20 cm dick, und
Rückenstütze aus Beton aufbrechen.
Sämtliche Steine und übriges Aufbruchgut nach Wahl des
AN verwerten.
Menge: 5,000 m

### Bereich 7 Unterlage

#### Abschnitt 7.1 Rückbau - Bettung, SoB, HGT

**7.1.10 Schicht ohne Bindemittel aufnehmen**
StL-Nr. 224112010999049
Schicht ohne Bindemittel aufnehmen
Schicht ' Bettungsmaterial und frostunempfinglicher
Boden'
Dicke 'der Bettung 4 bis 6 cm und frostunempfindlicher
Boden profilgerecht in Stärken von 15 bis 25 cm'
Fläche 'unter Pflaser- und Plattenbelag in Geh- und
Radweg Überfahrten, in Busverkehrsflächen; in
Hauptgeschäftsstraßen, Gewerbestraßen, Sammelstraßen,
Abstellflächen für PKW- und Schwerlastverkehr '
Baustoffgemisch nach Wahl des AN verwerten. Baustoffgemisch nach Unterlagen des AG.
Abrechnung 'nach Aufmaß auf dem Fahrzeug. '
Menge: 10,000 m3

*Hinweis*
Transportentfernung i.M. 25 km

**7.1.20 Schicht ohne Bindemittel aufnehmen zu ZECH bringen**
StL-Nr. 224112010999099
Schicht ohne Bindemittel aufnehmen
Schicht 'Bettungsmaterial und frostunempfinglicher
Boden'
Dicke '4 bis 6 cm'
Fläche ' unter Pflaser- und Plattenbelag in Geh- und
Radweg sowie Zufahrten.'
Baustoffgemisch 'zu
ZECH Umwelt GmbH Bodenreinigungsanlage Bremen
Beim Industriehafen 39
28237 Bremen
transportieren und abladen.
Erforderliche Abstimmungen mit dem Entsorger
durchführen.
Entsorgungsgebühren wird direkt durch den AG vergütet.'
Abrechnung 'nach Aufmaß auf dem Fahrzeug.  '
Menge: 5,000 m3

**7.1.30 Tragschicht m. hydr. Bindem. aufnehmen, verwerten HGT Tiefe ü. 20-25cm*erschütterungsarm**
StL-Nr. 223114030923101
Tragschicht mit hydraulischem Bindemittel aufnehmen.
Fläche 'Überfahrten'
Hydraulisch gebundene Tragschicht.
Ausbautiefe über 20 bis 25 cm.
Aufnahme erschütterungsarm.
Ausbaustoffe nach Wahl des AN verwerten.
Angaben zu den umweltrelevanten Merkmalen nach Unterlagen des AG.
Menge: 50,000 m2

*Hinweis*
Transportentfernung i.M. 25 km

**7.1.40 Tragschicht m. hydr. Bindem. aufn. zu ZECH bringen HGT Tiefe ü. 20-25cm*erschütterungsarm**
StL-Nr. 223114030923199
Tragschicht mit hydraulischem Bindemittel aufnehmen.
Fläche 'Überfahrten'
Hydraulisch gebundene Tragschicht.
Ausbautiefe über 20 bis 25 cm.
Aufnahme erschütterungsarm.
Ausbaustoffe ' zu
ZECH Umwelt GmbH Bodenreinigungsanlage Bremen
Beim Industriehafen 39
28237 Bremen transportieren und abladen.
Erforderliche Abstimmungen mit dem Entsorger
durchführen.
Entsorgungsgebühren wird direkt durch den AG vergütet.
Abrechnung nach Aufmaß auf dem Fahrzeug.
Verwertung nach Unterlagen des AG nachweisen. '
Menge: 5,000 m2

#### Abschnitt 7.2 Herstellung - Unterlage

**7.2.10 Schicht a. frostunempf. M. herst. Verdichtungsgrad DPr mind. 100 v.H.**
StL-Nr. 22411210292021119
Schicht aus frostunempfindlichem Material
herstellen.
In Verkehrsflächen 'Überfahrt'
Schicht unter Kies- oder Schottertragschicht.
Boden nach DIN 18196 = SW, SI, GW, GI.
Umweltrelevante Anforderungen beim Einsatz von Baustoffgemischen einschließlich Einbaudokumentation nach
Unterlagen des AG. Einbaudokumentation übergeben.
Feinanteil Kategorie UF 3.
Einbaudicke nach Unterlagen des AG.
Abrechnung wird 'nach Aufmaß auf LKW '
Menge: 10,000 m3

**7.2.20 Unterlage profilieren SfM*EV2 mind.45*Unebenh. max.2 cm**
StL-Nr. 2241120201101
Unterlage für Schicht ohne Bindemittel auf Sollhöhe
nach Unterlagen des AG profilieren und verdichten.
Liefern von Baustoff bzw. Entfernen von überschüssigem Baustoff wird gesondert vergütet.
Unterlage = Schicht aus frostunempfindlichem Baustoff
oder Baustoffgemisch.
Verformungsmodul der profilierten Unterlage mindestens 45 MPa.
Unebenheit innerhalb einer 4,00 m langen Messstrecke
höchstens 2 cm in Längs- und Querrichtung.
Menge: 60,000 m2

**7.2.30 Schottertragschicht herstellen, d= 15 cm EV2 mind 120 MN/m².**
StL-Nr. 22411232091191101
Schottertragschicht herstellen.
In Verkehrsflächen 'Überfahrt.'
Baustoffgemisch 0/32.
Umweltrelevante Anforderungen beim Einsatz von Baustoffgemischen einschließlich Einbaudokumentation nach
Unterlagen des AG. Einbaudokumentation übergeben.
Verdichtungsgrad/Verformungsmodul 'EV2 auf der
Oberfläche mindestens 150 MN/m² '
Feinanteil Kategorie UF 3.
Einbaudicke = 15 cm.
Ungleichförmigkeitszahl U mindestens 13. Die Filterstabilität gegenüber dem Bettungsstoff muss eingehalten werden. Max. Unebenheit 1,0 cm. Abweichung
von der Sollhöhe max. 1,0cm.
Menge: 60,000 m2

**7.2.40 Schottertragschicht herstellen, d=20 cm EV2 mind 120 MN/m²**
StL-Nr. 22411232091190201
Schottertragschicht herstellen.
In Verkehrsflächen 'In Abstellflächenfür Pkw-Verkehr
(Belastungsklasse BK 0,3).'
Baustoffgemisch 0/32.
Umweltrelevante Anforderungen beim Einsatz von Baustoffgemischen einschließlich Einbaudokumentation nach
Unterlagen des AG. Einbaudokumentation übergeben.
Verdichtungsgrad/Verformungsmodul 'EV2 auf der
Oberfläche mindestens 120 MN/m².'
Einbaudicke = 20 cm.
Ungleichförmigkeitszahl U mindestens 13. Die Filterstabilität gegenüber dem Bettungsstoff muss eingehalten werden. Max. Unebenheit 1,0 cm. Abweichung
von der Sollhöhe max. 1,0cm.
Menge: 30,000 m2

**7.2.50 Schottertragschicht herstellen, d=20 cm EV2 mind 150 MN/m²**
StL-Nr. 22411232091190201
Schottertragschicht herstellen.
In Verkehrsflächen 'in Wohnstraßen, Zufahrten zu
Abstellflächen für Pkw-Verkehr
(Belastungsklasse BK 1,0).'
Baustoffgemisch 0/32.
Umweltrelevante Anforderungen beim Einsatz von Baustoffgemischen einschließlich Einbaudokumentation nach
Unterlagen des AG. Einbaudokumentation übergeben.
Verdichtungsgrad/Verformungsmodul 'EV2 auf der
Oberfläche mindestens 150 MN/m².'
Einbaudicke = 20 cm.
Ungleichförmigkeitszahl U mindestens 13. Die Filterstabilität gegenüber dem Bettungsstoff muss eingehalten werden. Max. Unebenheit 1,0 cm. Abweichung
von der Sollhöhe max. 1,0cm.
Menge: 20,000 m2

### Bereich 8 Betonflächen

#### Abschnitt 8.1 Herstellung - Betonflächen

**8.1.10 Betondecke herstellen**
Betondecke herstellen, 25cm.
Betondecke für besondere Flächen herstellen.
In Verkehrsflächen mit besonderen Beanspruchung.
Einbau in Fahrbahnen, Bushaltestellen,
Mehrzweckstreifen und Überfahrten.
Deckendicke 25cm.
Ausführung einschichtig, einlagig Festigkeitsklasse
C30/37.
Katagorie PSV 50.
Erforderliche Schalung herstellen, vorhalten und wieder
abbauen und beseitigen.
Menge: 60,000 m2

**8.1.20 Bewehrung einbauen**
Bewehrung aus Betonstahlmatten Q 335 A,
zweilagig,
liefern und einbauen.
Menge: 60,000 m2

**8.1.30 Betondecke nachbehandeln und schützen**
Betondecke nachbehandeln und schützen.
Wasserhaltende Abdeckung aufbringen und feucht halten.
Menge: 60,000 m2

**8.1.40 Raumfuge entlang Bordstein herstellen**
Raumfuge entlang Bordstein herstellen. Raumfuge in
Betondecken mit einer bleibenden Fugeneinlage
herstellen. Raumfuge entlang fester Einbauten,
Fahrbahnbegrenzungen, etc. Dicke der Beton nach
Unterlagen des AG. Fugeneinlage= Weichfaserplatte.
Fugeneinlage 13mm dick. Obere Fugenspalt nach dem
Erhärten des Betons einschneiden. Fugenspaltbreite
15mm, Fugenspalttiefe 30mm, Verfüllen mit heiß
verarbeitbarer Fugenmasse.
Menge: 14,000 m

**8.1.50 Querscheinfuge herstellen**
Querscheinfuge herstellen. Querscheinfuge in
Betondecken herstellen. Fugenkerbe herstellen.
Schmutzeinlage einbringen. Fugenkerbe durch Schneiden
zum Fugenspalt aufweiten. Fuge verfüllen. Fuge
Fahrbahnen. Dübel, Regelabstand 25 cm einbauen.
Fugenspaltbreite 8 mm, Fugenspalttiefe 35 mm,
Unterfüllstoff einbringen,
Verfüllen mit heiß verarbeitbarer Fugenmasse.
Menge: 20,000 m

**8.1.60 Blindenleitstreifen herstellen**
Blindenleitstreifen herstellen. In den ausgehärteten
Beton ein 5-streifiges Blindenleitsystem einschneiten
und abfasen.
Abrechnung per lfdm Leitsystem.
Menge: 8,000 m

**8.1.70 Leerrohrsystem einbauen**
Leerrohrsystem einbauen.
Leerrohrsystem für Kabel nach DIN EN 1610,
dreizügig,
incl. aller erforderlichen Formteile
liefern, einschl. Rohrauflager in vorhandenem Graben
einbauen. Tragfähigkeitsklasse und Rohrauflager gemäß
statischen Erfordernissen für SLW 60.
Material: PE-HD/PP-Rohr nach DIN 16961 DN 110.
Abrechnung per lfdm Rohrsystem.
Menge: 20,000 m

### Bereich 9 Sonstiges

*Hinweis*
Hinweis zum Verrechnungssatz für Arbeitskraft

Stundenlohnarbeiten durch Arbeitskräfte auf
Anordnung des AG ausführen.
Der Verrechnungssatz für die jeweilige
Arbeitskraft umfaßt sämtliche Aufwendungen,
insbesondere den tatsächlichen Lohn
einschließlich vermögenswirksamer Leistungen
mit den Zuschlägen für Gemeinkosten
(Sozialkassenbeiträge, Winterbauumlage und
dgl.), sowie Lohn- bzw. Gehaltsnebenkosten
und Zuschläge für Überstunden.
Zuschläge für Nacht-, Sonntags- und Feiertagsarbeit werden wie folgt vergütet:
Zuschläge für Nachtarbeit  20%
Zuschläge für Sonntagsstunden und
für Feiertagsstunden, sofern diese
auf einen Sonntag fallen  75%
Zuschläge für Feiertagsstunden, sofern
diese nicht auf einen Sonntag fallen,
wie z.B. am Oster- oder Pfingstmontag  200%
Zuschläge für Stunden am 1. Mai und am
1. Weihnachtsfeiertag, auch wenn sie auf
einen Sonntag fallen  200%

#### Abschnitt 9.1 Verrechnungssatz für Arbeitskraft

**9.1.10 Facharbeiter**
Facharbeiter (Spezialbaufacharbeiter, Gehobener
Baufacharbeiter)
Menge: 15,000 h

**9.1.20 Arbeiter**
Arbeiter (Baufacharbeiter, Baufachwerker, Bauwerker)
Menge: 10,000 h

**9.1.30 Radlader o.Ä. mit Bedienung**
Radlader o.Ä. mit Bedienung
z.B. für das Einsammeln der Müllcontainer der Anlieger
zum Sammelplatz und das Zurückbringen derselben nach
erfolgter Leerung.
Menge: 10,000 h

#### Abschnitt 9.2 Material

**9.2.10 C30/37 liefern, einbauen und verdichten**
Beton C30/37 liefern, einbauen und verdichten.
Menge: 10,000 m3

**9.2.20 C16/20 liefern, einbauen und verdichten**
Beton C16/20 liefern, einbauen und verdichten.
Menge: 10,000 m3

#### Abschnitt 9.3 Boden, Baumschutz

**9.3.10 Oberboden abtragen, LKW-Aufmaß**
Oberboden ggf. einschließlich Vegetationsdecke
abtragen, laden, zum Lagerplatz des AG transportieren,
abladen.
Dicke des Abtrages im Mittel 10 cm.
Transport zu
ZECH Umwelt GmbH Bodenreinigungsanlage Bremen
Beim Industriehafen 39
28237 Bremen
Abladen.
Erforderliche Abstimmungen mit dem Entsorger
durchführen.
Entsorgungsgebühren wird direkt durch den AG vergütet.
Abrechnung nach Aufmaß auf dem Fahrzeug.
Menge: 20,000 m3
- 8,000, Zuordnung: 106
- 12,000, Zuordnung: 106

**9.3.20 Oberboden andecken, LKW-Aufmaß**
Oberboden profilgerecht auf Böschungen,
Banketten, Trennstreifen u.ä. andecken.
Dicke der Andeckung:  im Mittel 10 cm
Vergütung nach LKW-Aufmaß.
Menge: 20,000 m3

**9.3.30 Schutz für Baumstamm herstellen**
Schutz für Baumstamm durch Mantel mit Polsterung herstellen und während der Bauzeit vor- und unterhalten.
Der Mantel darf den Baumstamm und die Wurzelanläufe
nicht berühren.
Stammumfang bis 500 cm.
Polsterung des Stammes mit flexiblen Kunststoff -
Drainrohren.
Mantel aus Brettern, 24 mm dick, lückenlos befestigen.
Mantelhöhe mindestens 3,00 m.
Schutz nach Beendigung der Bauarbeiten abbauen und entfernen.

Abgerechnet wird nach Oberfläche Baum (Der Umfang wird
in  1,0 m über dem Boden gemessen).
Menge: 20,000 m2

#### Abschnitt 9.4 Fotodokumentation

**9.4.10 Fotodokumentation - Bauausführung**
Fotodokumentation der Bauausführung.

Bestehend aus:
Mind. 4 Foto`s - aus verschiedenen Perspektiven - des
Ist-Zustands vor Baubeginn.
Mind. 12 Foto`s - an verschieden Tagen und aus
verschiedenen Perspektiven - wesentlicher Punkte der
Bauausführung.
Mind. 4 Foto`s - aus verschiedenen Perspektiven - nach
Abschluss der Leistungen (ohne
Verkehrssicherungselemente).

Mit Digitalkamera (Auflösung ca. 1.600 x 1.200 Pixel,
24 bit Farbtiefe, Querformat).
Bei der Dokumentation ist darauf zu achten, dass keine
Personen (bzw. unkenntlich von hinten) und keine amtl.
Kennzeichen aufgenommen werden.

Die Dokumentation ist spätestens 7 Tage nach Vollendung
der Leistung dem AG in digitaler Form (JPG-Dateiformat)
zu übersenden.

Abrechnung: eine Einzelmaßnahme = 1 St.
Menge: 10,000 St

USt %: 19,00
